# Tubulação de cobre

- Propriedade do ficheiro: CYPE Ingenieros S.A.
- Formato: FIEBDC-3/2016
- Programa: Gerador de preços para construção civil. CYPE Ingenieros, S.A.
- Data: 27/09/2024
- Âmbito geográfico: Brasil
- Moeda: BRL
- Custos indiretos: 3 %
- Despesas gerais: 13 %
- Lucro: 6 %
- IVA: 17 %

## I Instalações

### IH Tubulações para fluidos

#### IHC Tubulações de cobre

**IHC010** m Tubulação de cobre.
Tubulação formada por tubo de cobre rígido com parede de 1 mm de espessura e 10/12 mm de diâmetro. Instalação em superfície. Inclusive material auxiliar para montagem e fixação, acessórios e peças especiais.
Inclui: Marcação. Colocação e fixação de tubos, acessórios e peças especiais.
Critério de medição de projeto: Comprimento medido segundo documentação gráfica de Projeto.
Critério de quantitativos de obra: Medir-se-á o comprimento realmente executado segundo especificações de Projeto.

| Código | Un | Descrição | Rendimento | Preço | Importância |
|---|---|---|---|---|---|
| mt37tca400a | Un | Material auxiliar para montagem e fixação das tubulações de cobre rígido, de 10/12 mm de diâmetro. (material) | 1 | 0.64 | 0.640 |
| mt37tca010ag | m | Tubo de cobre rígido com parede de 1 mm de espessura e 10/12 mm de diâmetro, com o preço incrementado em 30% relativamente a acessórios e peças especiais. (material) | 1 | 16.69 | 16.690 |
| mo008 | h | Encanador. (mão de obra) | 0.214 | 40.91 | 8.755 |
| mo107 | h | Ajudante de encanador. (mão de obra) | 0.214 | 30.78 | 6.587 |
| % | % | Custos diretos complementares | 2 % | 32.672 | 0.653 |
|  |  | Custos diretos |  |  | 33.325 |

Resíduos:
- colocação: mt37tca010ag; fator de resíduo 0.0426194

## Recursos

**mt37tca010ag** m Tubo de cobre rígido com parede de 1 mm de espessura e 10/12 mm de diâmetro
Dados técnicos: Custo energético 11.427 MJ; Emissão de CO2 0.220 kg; Código LER 17 04 01; Massa do elemento 0.31 kg; Volume 0.000207 m3
