# Tubulação de polietileno reticulado (PE-X) com barreira de oxigênio

- Propriedade do ficheiro: CYPE Ingenieros S.A.
- Formato: FIEBDC-3/2016
- Programa: Gerador de preços para construção civil. CYPE Ingenieros, S.A.
- Data: 27/09/2024
- Âmbito geográfico: Brasil
- Moeda: BRL
- Custos indiretos: 3 %
- Despesas gerais: 13 %
- Lucro: 6 %
- IVA: 17 %

## I Instalações

### IH Tubulações para fluidos

#### IHE Tubulações de polietileno

**IHE120** m Tubulação de polietileno reticulado (PE-X) com barreira de oxigênio.
Tubulação formada por tubo de polietileno reticulado (PE-Xa), com barreira de oxigênio (EVOH), de 16 mm de diâmetro exterior e 2 mm de espessura, PN=6 atm, fornecido em rolos. Instalação em superfície. Inclusive material auxiliar para montagem e fixação, acessórios e peças especiais.
Inclui: Marcação. Colocação e fixação de tubos, acessórios e peças especiais.
Critério de medição de projeto: Comprimento medido segundo documentação gráfica de Projeto.
Critério de quantitativos de obra: Medir-se-á o comprimento realmente executado segundo especificações de Projeto.

| Código | Un | Descrição | Rendimento | Preço | Importância |
|---|---|---|---|---|---|
| mt37tpu413a | Un | Material auxiliar para montagem e fixação das tubulações de polietileno reticulado (PE-Xa) com barreira de oxigênio (EVOH), de 16 mm de diâmetro exterior. (material) | 1 | 0.45 | 0.450 |
| mt37tpu013og | m | Tubo de polietileno reticulado (PE-Xa), com barreira de oxigênio (EVOH), de 16 mm de diâmetro exterior e 2 mm de espessura, PN=6 atm, fornecido em rolos, segundo ISO 15875-2, com o preço incrementado em 30% relativamente a acessórios e peças especiais. (material) | 1 | 11.69 | 11.690 |
| mo008 | h | Encanador. (mão de obra) | 0.031 | 40.91 | 1.268 |
| mo107 | h | Ajudante de encanador. (mão de obra) | 0.031 | 30.78 | 0.954 |
| % | % | Custos diretos complementares | 2 % | 14.362 | 0.287 |
|  |  | Custos diretos |  |  | 14.649 |

Resíduos:
- colocação: mt37tpu013og; fator de resíduo 0.0275

## Recursos

**mt37tpu013og** m Tubo de polietileno reticulado (PE-Xa)
Dados técnicos: Custo energético 7.363 MJ; Emissão de CO2 0.366 kg; Código LER 17 02 03; Massa do elemento 0.076 kg; Volume 0.000127 m3
