# Tubulação multicamada de polietileno reticulado/alumínio/polietileno reticulado (PE-X/Al/PE-X)

- Propriedade do ficheiro: CYPE Ingenieros S.A.
- Formato: FIEBDC-3/2016
- Programa: Gerador de preços para construção civil. CYPE Ingenieros, S.A.
- Data: 27/09/2024
- Âmbito geográfico: Brasil
- Moeda: BRL
- Custos indiretos: 3 %
- Despesas gerais: 13 %
- Lucro: 6 %
- IVA: 17 %

## I Instalações

### IH Tubulações para fluidos

#### IHM Tubulações multicamada

**IHM120** m Tubulação multicamada de polietileno reticulado/alumínio/polietileno reticulado (PE-X/Al/PE-X).
Tubulação formada por tubo multicamada de polietileno reticulado/alumínio/polietileno reticulado de alta densidade (PE-X/Al/PE-X), de 14 mm de diâmetro e 2 mm de espessura, temperatura máxima de funcionamento 95°C. Instalação em superfície. Inclusive material auxiliar para montagem e fixação, acessórios e peças especiais.
Inclui: Marcação. Colocação e fixação de tubos, acessórios e peças especiais.
Critério de medição de projeto: Comprimento medido segundo documentação gráfica de Projeto.
Critério de quantitativos de obra: Medir-se-á o comprimento realmente executado segundo especificações de Projeto.

| Código | Un | Descrição | Rendimento | Preço | Importância |
|---|---|---|---|---|---|
| mt37tco400aa | Un | Material auxiliar para montagem e fixação das tubulações multicamada de polietileno reticulado/alumínio/polietileno reticulado de alta densidade (PE-X/Al/PE-X), com barreira de oxigênio, de 14 mm de diâmetro exterior. (material) | 1 | 0.26 | 0.260 |
| mt37tco010aag | m | Tubo multicamada de polietileno reticulado/alumínio/polietileno reticulado de alta densidade (PE-X/Al/PE-X), de 14 mm de diâmetro e 2 mm de espessura, temperatura máxima de funcionamento 95°C, segundo ISO 21003-1, com o preço incrementado em 30% relativamente a acessórios e peças especiais. (material) | 1 | 6.78 | 6.780 |
| mo008 | h | Encanador. (mão de obra) | 0.031 | 40.91 | 1.268 |
| mo107 | h | Ajudante de encanador. (mão de obra) | 0.031 | 30.78 | 0.954 |
| % | % | Custos diretos complementares | 2 % | 9.262 | 0.185 |
|  |  | Custos diretos |  |  | 9.447 |

Resíduos:
- colocação: mt37tco010aag; fator de resíduo 0.0275057

## Recursos

**mt37tco010aag** m Tubo multicamada de polietileno reticulado/alumínio/polietileno reticulado de alta densidade (PE-X/Al/PE-X)
Dados técnicos: Custo energético 11.224 MJ; Emissão de CO2 0.517 kg; Código LER 17 02 03; Massa do elemento 0.087 kg; Volume 0.000145 m3
