# Tubulação multicamada de polipropileno copolímero random/polipropileno copolímero random com fibra de vidro/polipropileno copolímero random (PP-R/PP-R com fibra de vidro/PP-R)

- Propriedade do ficheiro: CYPE Ingenieros S.A.
- Formato: FIEBDC-3/2016
- Programa: Gerador de preços para construção civil. CYPE Ingenieros, S.A.
- Data: 27/09/2024
- Âmbito geográfico: Brasil
- Moeda: BRL
- Custos indiretos: 3 %
- Despesas gerais: 13 %
- Lucro: 6 %
- IVA: 17 %

## I Instalações

### IH Tubulações para fluidos

#### IHM Tubulações multicamada

**IHM310** m Tubulação multicamada de polipropileno copolímero random/polipropileno copolímero random com fibra de vidro/polipropileno copolímero random (PP-R/PP-R com fibra de vidro/PP-R).
Tubulação formada por tubo multicamada de polipropileno copolímero random/polipropileno copolímero random com fibra de vidro/polipropileno copolímero random (PP-R/PP-R com fibra de vidro/PP-R), série 3,2, de 20 mm de diâmetro exterior e 2,8 mm de espessura. Instalação em superfície. Inclusive material auxiliar para montagem e fixação, acessórios e peças especiais.
Inclui: Marcação. Colocação e fixação de tubos, acessórios e peças especiais.
Critério de medição de projeto: Comprimento medido segundo documentação gráfica de Projeto.
Critério de quantitativos de obra: Medir-se-á o comprimento realmente executado segundo especificações de Projeto.

| Código | Un | Descrição | Rendimento | Preço | Importância |
|---|---|---|---|---|---|
| mt37toa402a | Un | Material auxiliar para montagem e fixação das tubulações multicamada de polipropileno copolímero random/polipropileno copolímero random com fibra de vidro/polipropileno copolímero random (PP-R/PP-R com fibra de vidro/PP-R), série 3,2, de 20 mm de diâmetro exterior. (material) | 1 | 0.58 | 0.580 |
| mt37toa112ag | m | Tubo multicamada de polipropileno copolímero random/polipropileno copolímero random com fibra de vidro/polipropileno copolímero random (PP-R/PP-R com fibra de vidro/PP-R), série 3,2, de 20 mm de diâmetro exterior e 2,8 mm de espessura, segundo ISO 15874-2, com o preço incrementado em 30% relativamente a acessórios e peças especiais. (material) | 1 | 14.42 | 14.420 |
| mo008 | h | Encanador. (mão de obra) | 0.042 | 40.91 | 1.718 |
| mo107 | h | Ajudante de encanador. (mão de obra) | 0.042 | 30.78 | 1.293 |
| % | % | Custos diretos complementares | 2 % | 18.011 | 0.360 |
|  |  | Custos diretos |  |  | 18.371 |

Resíduos:
- colocação: mt37toa112ag; fator de resíduo 0.0275

## Recursos

**mt37toa112ag** m Tubo multicamada de polipropileno copolímero random/polipropileno copolímero random com fibra de vidro/polipropileno
Dados técnicos: Custo energético 13.010 MJ; Emissão de CO2 0.407 kg; Código LER 17 02 03; Massa do elemento 0.14 kg; Volume 0.000233 m3
