# Tubulação da rede individual

- Propriedade do ficheiro: CYPE Ingenieros S.A.
- Formato: FIEBDC-3/2016
- Programa: Gerador de preços para construção civil. CYPE Ingenieros, S.A.
- Data: 27/09/2024
- Âmbito geográfico: Brasil
- Moeda: BRL
- Custos indiretos: 3 %
- Despesas gerais: 13 %
- Lucro: 6 %
- IVA: 17 %

## I Instalações

### IL Infra-estrutura de telecomunicações

#### ILI Canalizações internas

**ILI006** m Tubulação da rede individual.
Tubulação da rede individual no interior da habitação, entre o ATI ou a CEMU e as diferentes caixas de aparelhagem, formada por tubo rígido de PVC VD-M de 20 mm de diâmetro exterior, resistência à compressão 750 N, resistência ao impacto 2 joules, com classificação 3321. Instalação embutida. Inclusive acessórios, peças especiais e fio guia.
Critérios considerados na determinação do preço da unidade de obra: O preço não inclui os trabalhos auxiliares de pedreiro para instalações.
Inclui: Implantação do percurso da canalização. Colocação e fixação dos tubos. Colocação de fio guia.
Critério de medição de projeto: Comprimento medido segundo documentação gráfica de Projeto.
Critério de quantitativos de obra: Medir-se-á o comprimento realmente executado segundo especificações de Projeto.

| Código | Un | Descrição | Rendimento | Preço | Importância |
|---|---|---|---|---|---|
| mt35tpt010bd | m | Tubo rígido de PVC VD-M de 20 mm de diâmetro exterior e 1,5 mm de espessura. Resistência à compressão 750 N, resistência ao impacto 2 joules, temperatura de trabalho -5°C até 60°C, classificação 3321, com o preço incrementado em 15% relativamente a acessórios e peças especiais. (material) | 1 | 3.08 | 3.080 |
| mt40iva030 | m | Fio guia de polipropileno de 3 mm de diâmetro. (material) | 1.2 | 1.14 | 1.368 |
| mo001 | h | Instalador de telecomunicações. (mão de obra) | 0.017 | 40.91 | 0.695 |
| mo056 | h | Ajudante de instalador de telecomunicações. (mão de obra) | 0.021 | 30.78 | 0.646 |
| % | % | Custos diretos complementares | 2 % | 5.789 | 0.116 |
|  |  | Custos diretos |  |  | 5.905 |

Resíduos:
- colocação: mt35tpt010bd; fator de resíduo 0.0275
- colocação: mt40iva030 Fio guia de polipropileno de 3 mm de diâmetro; fator de resíduo 0.0165625

## Recursos

**mt35tpt010bd** m Tubo rígido de PVC VD-M de 20 mm de diâmetro exterior e 1,5 mm de espessura. Resistência à compressão 750 N
Dados técnicos: Custo energético 12.594 MJ; Emissão de CO2 0.625 kg; Código LER 17 02 03; Massa do elemento 0.13 kg; Volume 0.000217 m3

**mt40iva030** m Fio guia de polipropileno de 3 mm de diâmetro
Dados técnicos: Custo energético 0.630 MJ; Emissão de CO2 0.074 kg; Código LER 17 04 11; Massa do elemento 0.0064 kg; Volume 0.000004 m3
Resíduos:
- embalagem: re150101 Embalagens de papel e cartão. (componente de resíduo); rendimento 0.065 kg; Código LER 15 01 01; Massa do elemento 1 kg; Volume 0.001333 m3
