# Canalização de proteção de cablagem

- Propriedade do ficheiro: CYPE Ingenieros S.A.
- Formato: FIEBDC-3/2016
- Programa: Gerador de preços para construção civil. CYPE Ingenieros, S.A.
- Data: 17/06/2024
- Âmbito geográfico: Brasil
- Moeda: BRL
- Custos indiretos: 3 %
- Despesas gerais: 13 %
- Lucro: 6 %
- IVA: 17 %

## I Instalações

### IM Domóticas e inmóticas

#### IMK Componentes do sistema KNX

**IMK900** m Canalização de proteção de cablagem.
Canalização de proteção de cablagem, formada por tubo rígido de PVC VD-F de 25 mm de diâmetro exterior, resistência à compressão 1250 N. Instalação em superfície. Inclusive abraçadeiras e elementos de fixação.
Inclui: Marcação e traçado da linha. Colocação e fixação de tubos.
Critério de medição de projeto: Comprimento medido segundo documentação gráfica de Projeto.
Critério de quantitativos de obra: Medir-se-á o comprimento realmente executado segundo especificações de Projeto.

| Código | Un | Descrição | Rendimento | Preço | Importância |
|---|---|---|---|---|---|
| mt35tpt010me | m | Tubo rígido de PVC VD-F de 25 mm de diâmetro exterior e 1,5 mm de espessura. Resistência à compressão 1250 N, resistência ao impacto 6 joules, temperatura de trabalho -25°C até 90°C, classificação 4442, com o preço incrementado em 20% relativamente a acessórios e peças especiais. (material) | 1 | 17.6 | 17.600 |
| mo003 | h | Eletricista. (mão de obra) | 0.105 | 40.91 | 4.296 |
| mo102 | h | Ajudante de eletricista. (mão de obra) | 0.105 | 30.78 | 3.232 |
| % | % | Custos diretos complementares | 2 % | 25.128 | 0.503 |
|  |  | Custos diretos |  |  | 25.631 |

Resíduos:
- colocação: mt35tpt010me; fator de resíduo 0.0275

## Recursos

**mt35tpt010me** m Tubo rígido de PVC VD-F de 25 mm de diâmetro exterior e 1,5 mm de espessura. Resistência à compressão 1250 N
Dados técnicos: Custo energético 17.438 MJ; Emissão de CO2 0.866 kg; Código LER 17 02 03; Massa do elemento 0.18 kg; Volume 0.0003 m3
