# Controlador Z-Wave

- Propriedade do ficheiro: CYPE Ingenieros S.A.
- Formato: FIEBDC-3/2016
- Programa: Gerador de preços para construção civil. CYPE Ingenieros, S.A.
- Data: 27/09/2024
- Âmbito geográfico: Brasil
- Moeda: BRL
- Custos indiretos: 3 %
- Despesas gerais: 13 %
- Lucro: 6 %
- IVA: 17 %

## I Instalações

### IM Domóticas e inmóticas

#### IMZ Componentes do sistema Z-Wave

**IMZ010** Un Controlador Z-Wave.
Controlador Z-Wave Plus, com comunicação com o router via Wi-Fi, para o controle até 40 dispositivos Z-Wave, 20 simulações e 1 câmara IP, de 178x110x31 mm, frequência de funcionamento 868,42 MHz, para alimentação a 230 V e 50/60 Hz de frequência com fonte de alimentação de 5 Vcc e 1 A, controlável desde smartphone ou tablet, com processador ARM Cortex A7 a 900 MHz, memória RAM DDR3 de 512 Mb, memória eMMC de 4 Gb e 1 porta USB, compatível com Amazon Alexa, Google Assistant e IFTTT.
Inclui: Colocação. Ligação e verificação do seu correto funcionamento.
Critério de medição de projeto: Número de unidades previstas, segundo documentação gráfica de Projeto.
Critério de quantitativos de obra: Medir-se-á o número de unidades realmente executadas segundo especificações de Projeto.

| Código | Un | Descrição | Rendimento | Preço | Importância |
|---|---|---|---|---|---|
| mt35dzo010a | Un | Controlador Z-Wave Plus, com comunicação com o router via Wi-Fi, para o controle até 40 dispositivos Z-Wave, 20 simulações e 1 câmara IP, de 178x110x31 mm, frequência de funcionamento 868,42 MHz, para alimentação a 230 V e 50/60 Hz de frequência com fonte de alimentação de 5 Vcc e 1 A, controlável desde smartphone ou tablet, com processador ARM Cortex A7 a 900 MHz, memória RAM DDR3 de 512 Mb, memória eMMC de 4 Gb e 1 porta USB, compatível com Amazon Alexa, Google Assistant e IFTTT. (material) | 1 | 1116.49 | 1116.490 |
| mo123 | h | Especialista na colocação em funcionamento de instalações. (mão de obra) | 0.418 | 45.41 | 18.981 |
| % | % | Custos diretos complementares | 2 % | 1135.471 | 22.709 |
|  |  | Custos diretos |  |  | 1158.180 |
