# Caixa pré-fabricada para a captação do radão

- Propriedade do ficheiro: CYPE Ingenieros S.A.
- Formato: FIEBDC-3/2016
- Programa: Gerador de preços para construção civil. CYPE Ingenieros, S.A.
- Data: 17/06/2024
- Âmbito geográfico: Brasil
- Moeda: BRL
- Custos indiretos: 3 %
- Despesas gerais: 13 %
- Lucro: 6 %
- IVA: 17 %

## I Instalações

### IN Proteção contra o radão

#### IND Despressurização do terreno

**IND012** Un Caixa pré-fabricada para a captação do radão.
Caixa de polietileno, sem fundo, de 420x420x150 mm, cor preto, com quatro bocas, de 110 mm de diâmetro nominal, para a captação do radão.
Critérios considerados na determinação do preço da unidade de obra: O preço não inclui a escavação nem o enchimento posterior.
Inclui: Marcação. Colocação da caixa pré-fabricada. Ligação dos tubos à caixa. Verificação do seu correto funcionamento.
Critério de medição de projeto: Número de unidades previstas, segundo documentação gráfica de Projeto.
Critério de quantitativos de obra: Medir-se-á o número de unidades realmente executadas segundo especificações de Projeto.

| Código | Un | Descrição | Rendimento | Preço | Importância |
|---|---|---|---|---|---|
| mt41rcr010a | Un | Caixa de polietileno, sem fundo, para a captação do radão, de 420x420x150 mm, cor preto, com quatro bocas, de 110 mm de diâmetro nominal e três tampas. (material) | 1 | 231.79 | 231.790 |
| mo011 | h | Montador. (mão de obra) | 0.105 | 40.91 | 4.296 |
| mo080 | h | Ajudante de montador. (mão de obra) | 0.105 | 30.23 | 3.174 |
| % | % | Custos diretos complementares | 2 % | 239.260 | 4.785 |
|  |  | Custos diretos |  |  | 244.045 |
