# Luminária de emergência com lâmpada LED, em zonas comuns

- Propriedade do ficheiro: CYPE Ingenieros S.A.
- Formato: FIEBDC-3/2016
- Programa: Gerador de preços para construção civil. CYPE Ingenieros, S.A.
- Data: 27/09/2024
- Âmbito geográfico: Brasil
- Moeda: BRL
- Custos indiretos: 3 %
- Despesas gerais: 13 %
- Lucro: 6 %
- IVA: 17 %

## I Instalações

### IO Contra incêndios

#### IOA Iluminação de emergência

**IOA021** Un Luminária de emergência com lâmpada LED, em zonas comuns.
Luminária de emergência, com autoteste, de 1,3 W, com lâmpada LED não substituível, fluxo luminoso 100 lúmens, carcaça de 210x110x41 mm, isolamento classe II, graus de proteção IP42 e IK07, com baterias de Ni-Cd, autonomia de 1 h, alimentação a 220/240 V e 50-60 Hz e piloto luminoso indicador de carga cor verde, em zonas comuns. Instalação embutida. Inclusive acessórios e elementos de fixação.
Critérios considerados na determinação do preço da unidade de obra: O preço não inclui os trabalhos auxiliares de pedreiro para instalações.
Inclui: Marcação. Fixação e nivelação. Montagem, ligação e verificação do seu correto funcionamento.
Critério de medição de projeto: Número de unidades previstas, segundo documentação gráfica de Projeto.
Critério de quantitativos de obra: Medir-se-á o número de unidades realmente executadas segundo especificações de Projeto.

| Código | Un | Descrição | Rendimento | Preço | Importância |
|---|---|---|---|---|---|
| mt34aem113f | Un | Luminária de emergência, com autoteste, de 1,3 W, com lâmpada LED não substituível, fluxo luminoso 100 lúmens, carcaça de 210x110x41 mm, isolamento classe II, graus de proteção IP42 e IK07, com baterias de Ni-Cd, autonomia de 1 h, alimentação a 220/240 V e 50-60 Hz e piloto luminoso indicador de carga cor verde. Inclusive acessórios e elementos de fixação. (material) | 1 | 527 | 527.000 |
| mo003 | h | Eletricista. (mão de obra) | 0.209 | 40.91 | 8.550 |
| mo102 | h | Ajudante de eletricista. (mão de obra) | 0.209 | 30.78 | 6.433 |
| % | % | Custos diretos complementares | 2 % | 541.983 | 10.840 |
|  |  | Custos diretos |  |  | 552.823 |

## Recursos

**mt34aem113f** Un Luminária de emergência
Dados técnicos: Custo energético 95.868 MJ; Emissão de CO2 5.154 kg
Resíduos:
- embalagem: re150101 Embalagens de papel e cartão. (componente de resíduo); rendimento 0.117 kg; Código LER 15 01 01; Massa do elemento 1 kg; Volume 0.001333 m3
- embalagem: re170203 Plástico. (componente de resíduo); rendimento 0.058 kg; Código LER 17 02 03; Massa do elemento 1 kg; Volume 0.001667 m3
