# Luminária de emergência com lâmpada LED, em zonas comuns

- Propriedade do ficheiro: CYPE Ingenieros S.A.
- Formato: FIEBDC-3/2016
- Programa: Gerador de preços para construção civil. CYPE Ingenieros, S.A.
- Data: 17/06/2024
- Âmbito geográfico: Brasil
- Moeda: BRL
- Custos indiretos: 3 %
- Despesas gerais: 13 %
- Lucro: 6 %
- IVA: 17 %

## I Instalações

### IO Contra incêndios

#### IOA Iluminação de emergência

**IOA021** Un Luminária de emergência com lâmpada LED, em zonas comuns.
Luminária de emergência, permanente ou não permanente, de 4 W, com lâmpada LED não substituível, fluxo luminoso 500 lúmens, carcaça de 210x110x41 mm, isolamento classe II, graus de proteção IP42 e IK07, com baterias de Ni-Cd, autonomia de 1 h, alimentação a 220/240 V e 50-60 Hz e piloto luminoso indicador de carga cor verde, em zonas comuns. Instalação embutida. Inclusive acessórios e elementos de fixação.
Critérios considerados na determinação do preço da unidade de obra: O preço não inclui os trabalhos auxiliares de pedreiro para instalações.
Inclui: Marcação. Fixação e nivelação. Montagem, ligação e verificação do seu correto funcionamento.
Critério de medição de projeto: Número de unidades previstas, segundo documentação gráfica de Projeto.
Critério de quantitativos de obra: Medir-se-á o número de unidades realmente executadas segundo especificações de Projeto.

| Código | Un | Descrição | Rendimento | Preço | Importância |
|---|---|---|---|---|---|
| mt34aem110h | Un | Luminária de emergência, permanente ou não permanente, de 4 W, com lâmpada LED não substituível, fluxo luminoso 500 lúmens, carcaça de 210x110x41 mm, isolamento classe II, graus de proteção IP42 e IK07, com baterias de Ni-Cd, autonomia de 1 h, alimentação a 220/240 V e 50-60 Hz e piloto luminoso indicador de carga cor verde. Inclusive acessórios e elementos de fixação. (material) | 1 | 915.38 | 915.380 |
| mo003 | h | Eletricista. (mão de obra) | 0.209 | 40.91 | 8.550 |
| mo102 | h | Ajudante de eletricista. (mão de obra) | 0.209 | 30.78 | 6.433 |
| % | % | Custos diretos complementares | 2 % | 930.363 | 18.607 |
|  |  | Custos diretos |  |  | 948.970 |

## Recursos

**mt34aem110h** Un Luminária de emergência
Dados técnicos: Custo energético 97.484 MJ; Emissão de CO2 5.262 kg
Resíduos:
- embalagem: re150101 Embalagens de papel e cartão. (componente de resíduo); rendimento 0.15 kg; Código LER 15 01 01; Massa do elemento 1 kg; Volume 0.001333 m3
- embalagem: re170203 Plástico. (componente de resíduo); rendimento 0.075 kg; Código LER 17 02 03; Massa do elemento 1 kg; Volume 0.001667 m3
