# Extintor portátil de água + agente encapsulador F-500, com pressão incorporada

- Propriedade do ficheiro: CYPE Ingenieros S.A.
- Formato: FIEBDC-3/2016
- Programa: Gerador de preços para construção civil. CYPE Ingenieros, S.A.
- Data: 28/10/2025
- Âmbito geográfico: Brasil
- Moeda: BRL
- Custos indiretos: 3 %
- Despesas gerais: 13 %
- Lucro: 6 %
- IVA: 17 %

## I Instalações

### IO Contra incêndios

#### IOX Extintores

**IOX360** Un Extintor portátil de água + agente encapsulador F-500, com pressão incorporada.
Extintor portátil de água + agente encapsulador F-500, pressurizado com nitrogénio, com 9 litros de agente extintor, de eficácia 27A, com corpo de aço com revestimento interior resistente à corrosão e acabamento exterior com tinta epóxi cor vermelho, tubo sonda, válvula de palanca, arruela de segurança, manômetro, base de plástico e mangueira com casquilho difusor. Inclusive suporte e acessórios de montagem.
Inclui: Colocação e fixação do suporte. Colocação do extintor.
Critério de medição de projeto: Número de unidades previstas, segundo documentação gráfica de Projeto.
Critério de quantitativos de obra: Medir-se-á o número de unidades realmente colocadas segundo especificações de Projeto.

| Código | Un | Descrição | Rendimento | Preço | Importância |
|---|---|---|---|---|---|
| mt41ixf110i | Un | Extintor portátil de água + agente encapsulador F-500, pressurizado com nitrogénio, com 9 litros de agente extintor, de eficácia 27A, com corpo de aço com revestimento interior resistente à corrosão e acabamento exterior com tinta epóxi cor vermelho, tubo sonda, válvula de palanca, arruela de segurança, manômetro, base de plástico e mangueira com casquilho difusor, com suporte e acessórios de montagem. (material) | 1 | 3270.22 | 3270.220 |
| mo113 | h | Auxiliar de serviços gerais. (mão de obra) | 0.47 | 28.94 | 13.602 |
| % | % | Custos diretos complementares | 2 % | 3283.822 | 65.676 |
|  |  | Custos diretos |  |  | 3349.498 |

## Recursos

**mt41ixf110i** Un Extintor portátil de água + agente encapsulador F-500
Dados técnicos: Custo energético 872.953 MJ; Emissão de CO2 112.747 kg
Resíduos:
- embalagem: re150101 Embalagens de papel e cartão. (componente de resíduo); rendimento 0.086 kg; Código LER 15 01 01; Massa do elemento 1 kg; Volume 0.001333 m3
