# Elevadores monta cargas

- Propriedade do ficheiro: CYPE Ingenieros S.A.
- Formato: FIEBDC-3/2016
- Programa: Gerador de preços para construção civil. CYPE Ingenieros, S.A.
- Data: 27/08/2025
- Âmbito geográfico: Brasil
- Moeda: BRL
- Custos indiretos: 3 %
- Despesas gerais: 13 %
- Lucro: 6 %
- IVA: 17 %

## I Instalações

### IT Transporte

#### ITC Elevadores monta carga

**ITC010** Un Elevadores monta cargas.
Elevadores monta cargas hidráulico para 400 kg, de 2 paragens (6 m), de 1x1 m de plataforma, com guias e um pistão. Totalmente montado, ligado e testado.
Inclui: Marcação. Instalação do elevadores monta cargas. Ligação com a rede elétrica.
Critério de medição de projeto: Número de unidades previstas, segundo documentação gráfica de Projeto.
Critério de quantitativos de obra: Medir-se-á o número de unidades realmente executadas segundo especificações de Projeto.

| Código | Un | Descrição | Rendimento | Preço | Importância |
|---|---|---|---|---|---|
| mt39mch010ca | Un | Elevadores monta cargas hidráulico para 400 kg, de 2 paragens (6 m), de 1x1 m de plataforma, com guias e um pistão. (material) | 1 | 71809.63 | 71809.630 |
| mo016 | h | Montador de elevadores e similares. (mão de obra) | 29.992 | 42.82 | 1284.257 |
| mo085 | h | Ajudante de montador de elevadores e similares. (mão de obra) | 29.992 | 32.08 | 962.143 |
| % | % | Custos diretos complementares | 2 % | 74056.030 | 1481.121 |
|  |  | Custos diretos |  |  | 75537.151 |
