# Duto de ventilação de seção oval

- Propriedade do ficheiro: CYPE Ingenieros S.A.
- Formato: FIEBDC-3/2016
- Programa: Gerador de preços para construção civil. CYPE Ingenieros, S.A.
- Data: 18/06/2025
- Âmbito geográfico: Brasil
- Moeda: BRL
- Custos indiretos: 3 %
- Despesas gerais: 13 %
- Lucro: 6 %
- IVA: 17 %

## I Instalações

### IV Ventilação

#### IVG Ventilação mecânica para garagens

**IVG028** m Duto de ventilação de seção oval.
Duto oval de parede simples helicoidal de aço galvanizado, de 325x130 mm e 0,6 mm de espessura, fornecida em tramos de 3 m, para instalações de ventilação e climatização. Inclusive acessórios de montagem e elementos de fixação.
Inclui: Marcação do traçado dos dutos. Marcação e posterior ancoragem dos suportes dos dutos. Montagem e fixação de dutos. Ligações entre a rede de dutos e os ventiladores ou caixas de ventilação. Verificação do seu correto funcionamento.
Critério de medição de projeto: Comprimento projetado, segundo documentação gráfica de Projeto, medido entre os eixos dos elementos ou dos pontos a ligar, descontando as peças especiais.
Critério de quantitativos de obra: Medir-se-á o comprimento realmente executado segundo especificações de Projeto.

| Código | Un | Descrição | Rendimento | Preço | Importância |
|---|---|---|---|---|---|
| mt42coa100da | m | Duto oval de parede simples helicoidal de aço galvanizado, de 325x130 mm e 0,6 mm de espessura, fornecida em tramos de 3 m, para instalações de ventilação e climatização. (material) | 1.05 | 286.3 | 300.615 |
| mt42coa190d | Un | Repercussão, por m, de material auxiliar para fixação de dutos ovais de ar de 325x130 mm em instalações de ventilação e climatização. (material) | 1 | 35.42 | 35.420 |
| mo013 | h | Montador de dutos de chapa metálica. (mão de obra) | 0.052 | 42.82 | 2.227 |
| mo084 | h | Ajudante de montador de dutos de chapa metálica. (mão de obra) | 0.052 | 31.49 | 1.637 |
| % | % | Custos diretos complementares | 2 % | 339.899 | 6.798 |
|  |  | Custos diretos |  |  | 346.697 |

Resíduos:
- colocação: mt42coa100da; fator de resíduo 0.0305996

## Recursos

**mt42coa100da** m Duto oval de parede simples helicoidal de aço galvanizado
Dados técnicos: Custo energético 31.964 MJ; Emissão de CO2 1.215 kg; Código LER 17 04 05; Massa do elemento 2.143 kg; Volume 0.00102 m3
Resíduos:
- embalagem: re170201 Madeira. (componente de resíduo); rendimento 0.011 kg; Código LER 17 02 01; Massa do elemento 1 kg; Volume 0.000909 m3
- embalagem: re170203 Plástico. (componente de resíduo); rendimento 0.003 kg; Código LER 17 02 03; Massa do elemento 1 kg; Volume 0.001667 m3
