# Dispositivo de controle centralizado

- Propriedade do ficheiro: CYPE Ingenieros S.A.
- Formato: FIEBDC-3/2016
- Programa: Gerador de preços para construção civil. CYPE Ingenieros, S.A.
- Data: 27/09/2024
- Âmbito geográfico: Brasil
- Moeda: BRL
- Custos indiretos: 3 %
- Despesas gerais: 13 %
- Lucro: 6 %
- IVA: 17 %

## I Instalações

### IV Ventilação

#### IVH Ventilação híbrida

**IVH040** Un Dispositivo de controle centralizado.
Dispositivo de controle centralizado constituído por armário de programação composto por caixa de superfície estanque, de 300x200x150 mm, disjuntor, transformador e programador eletrônico, para controle de até 3 extratores estáticos mecânicos em habitação unifamiliar, com sistema automático de funcionamento simultâneo e anemómetro; instalação em habitação unifamiliar. Inclusive tubo protetor dos cabos e cabos.
Inclui: Implantação do percurso da canalização elétrica. Colocação do dispositivo de controle centralizado. Colocação e fixação de tubos. Colocação de cabos. Ligação.
Critério de medição de projeto: Número de unidades previstas, segundo documentação gráfica de Projeto.
Critério de quantitativos de obra: Medir-se-á o número de unidades realmente executadas segundo especificações de Projeto.

| Código | Un | Descrição | Rendimento | Preço | Importância |
|---|---|---|---|---|---|
| mt42svi025a | Un | Armário de programação, composto por caixa de superfície estanque, de 300x200x150 mm, disjuntor, transformador e programador eletrônico, para controle de até 3 extratores estáticos mecânicos em habitação unifamiliar. (material) | 1 | 6065.68 | 6065.680 |
| mt42svi027a | Un | Sistema automático de funcionamento simultâneo. (material) | 1 | 1715.77 | 1715.770 |
| mt42svi028a | Un | Anemómetro. (material) | 1 | 6113.75 | 6113.750 |
| mt35aia090ca | m | Tubo rígido de PVC, roscável, dobrável a quente, de cor preto, de 16 mm de diâmetro nominal, para canalização fixa na superfície. Resistência à compressão 1250 N, resistência ao impacto 2 joules, temperatura de trabalho -5°C até 60°C, com grau de proteção IP547, propriedades eléctricas: isolante, não propagador da chama. Inclusive abraçadeiras, elementos de fixação e acessórios (curvas, manguitos, tês, cotovelos e curvas flexíveis). (material) | 6 | 8.25 | 49.500 |
| mt35cep010aa | m | Cabo unipolar H07V-U, sendo a sua tensão atribuída de 450/750 V, reação ao fogo classe Eca segundo NP EN 50575, com condutor unifilar de cobre classe 1 de 1,5 mm² de seção, com isolamento de PVC. (material) | 18 | 0.52 | 9.360 |
| mo003 | h | Eletricista. (mão de obra) | 0.575 | 40.91 | 23.523 |
| mo102 | h | Ajudante de eletricista. (mão de obra) | 0.575 | 30.78 | 17.699 |
| % | % | Custos diretos complementares | 2 % | 13995.282 | 279.906 |
|  |  | Custos diretos |  |  | 14275.188 |

Resíduos:
- colocação: mt35aia090ca; fator de resíduo 0.0275
- colocação: mt35cep010aa; fator de resíduo 0.0165

## Recursos

**mt35aia090ca** m Tubo rígido de PVC
Dados técnicos: Custo energético 11.626 MJ; Emissão de CO2 0.577 kg; Código LER 17 02 03; Massa do elemento 0.12 kg; Volume 0.0002 m3

**mt35cep010aa** m Cabo unipolar H07V-U
Dados técnicos: Custo energético 0.772 MJ; Emissão de CO2 0.069 kg; Código LER 17 04 11; Massa do elemento 0.02 kg; Volume 0.000013 m3
Resíduos:
- embalagem: re150101 Embalagens de papel e cartão. (componente de resíduo); rendimento 0.065 kg; Código LER 15 01 01; Massa do elemento 1 kg; Volume 0.001333 m3
