# Chapéu para cozinha

- Propriedade do ficheiro: CYPE Ingenieros S.A.
- Formato: FIEBDC-3/2016
- Programa: Gerador de preços para construção civil. CYPE Ingenieros, S.A.
- Data: 17/06/2024
- Âmbito geográfico: Brasil
- Moeda: BRL
- Custos indiretos: 3 %
- Despesas gerais: 13 %
- Lucro: 6 %
- IVA: 17 %

## I Instalações

### IV Ventilação

#### IVK Ventilação adicional específica em cozinha para residências

**IVK040** Un Chapéu para cozinha.
Chapéu contra a chuva de chapa galvanizada, para duto de saída de 400 mm de diâmetro exterior em cobertura inclinada de telha, acabamento liso, com rede de proteção contra a entrada de folhas e pássaros, rufo de chumbo e pescoço de ligação ao duto.
Inclui: Marcação. Colocação.
Critério de medição de projeto: Número de unidades previstas, segundo documentação gráfica de Projeto.
Critério de quantitativos de obra: Medir-se-á o número de unidades realmente executadas segundo especificações de Projeto.

| Código | Un | Descrição | Rendimento | Preço | Importância |
|---|---|---|---|---|---|
| mt42svs270ph | Un | Chapéu contra a chuva de chapa galvanizada, para duto de saída de 400 mm de diâmetro exterior em cobertura inclinada de telha, acabamento liso, com rede de proteção contra a entrada de folhas e pássaros, rufo de chumbo e pescoço de ligação ao duto. (material) | 1 | 3283.49 | 3283.490 |
| mo011 | h | Montador. (mão de obra) | 0.199 | 40.91 | 8.141 |
| mo080 | h | Ajudante de montador. (mão de obra) | 0.099 | 30.23 | 2.993 |
| % | % | Custos diretos complementares | 2 % | 3294.624 | 65.892 |
|  |  | Custos diretos |  |  | 3360.516 |

## Recursos

**mt42svs270ph** Un Chapéu contra a chuva de chapa galvanizada
Dados técnicos: Custo energético 427.492 MJ; Emissão de CO2 44.767 kg
Resíduos:
- embalagem: re150101 Embalagens de papel e cartão. (componente de resíduo); rendimento 1.468 kg; Código LER 15 01 01; Massa do elemento 1 kg; Volume 0.001333 m3
