# Extrator de fumos para cozinha

- Propriedade do ficheiro: CYPE Ingenieros S.A.
- Formato: FIEBDC-3/2016
- Programa: Gerador de preços para construção civil. CYPE Ingenieros, S.A.
- Data: 27/09/2024
- Âmbito geográfico: Brasil
- Moeda: BRL
- Custos indiretos: 3 %
- Despesas gerais: 13 %
- Lucro: 6 %
- IVA: 17 %

## I Instalações

### IV Ventilação

#### IVK Ventilação adicional específica em cozinha para residências

**IVK010** Un Extrator de fumos para cozinha.
Ventilador de extração de cozinha, de dimensões 218x127x304 mm, velocidade 2250 r.p.m., vazão de descarga livre 250 m³/h, com tramo de ligação de tubo flexível de alumínio o duto de extração para evacuação de fumos; instalação no interior da campana. Inclusive elementos de fixação.
Inclui: Marcação através de molde. Colocação e fixação. Ligação e verificação do seu correto funcionamento.
Critério de medição de projeto: Número de unidades previstas, segundo documentação gráfica de Projeto.
Critério de quantitativos de obra: Medir-se-á o número de unidades realmente executadas segundo especificações de Projeto.

| Código | Un | Descrição | Rendimento | Preço | Importância |
|---|---|---|---|---|---|
| mt32exs010a | Un | Ventilador de extração de cozinha, de dimensões 218x127x304 mm, velocidade 2250 r.p.m., vazão de descarga livre 250 m³/h, com elementos de fixação. (material) | 1 | 225.72 | 225.720 |
| mt42cme020d | m | Tubo flexível de alumínio natural, de 110 mm de diâmetro, inclusive curvas, derivações, uniões e peças especiais. (material) | 3 | 17.15 | 51.450 |
| mo003 | h | Eletricista. (mão de obra) | 0.209 | 40.91 | 8.550 |
| mo102 | h | Ajudante de eletricista. (mão de obra) | 0.209 | 30.78 | 6.433 |
| % | % | Custos diretos complementares | 2 % | 292.153 | 5.843 |
|  |  | Custos diretos |  |  | 297.996 |

Resíduos:
- colocação: mt42cme020d Tubo flexível de alumínio natural, de 110 mm de diâmetro, inclusive curvas, derivações, uniões e peças especiais; fator de resíduo 0.048

## Recursos

**mt32exs010a** Un Ventilador de extração de cozinha
Dados técnicos: Custo energético 133.936 MJ; Emissão de CO2 6.933 kg
Resíduos:
- embalagem: re150101 Embalagens de papel e cartão. (componente de resíduo); rendimento 1 kg; Código LER 15 01 01; Massa do elemento 1 kg; Volume 0.001333 m3
- embalagem: re170604 Materiais de isolamento que não contêm substâncias perigosas. (componente de resíduo); rendimento 0.05 kg; Código LER 17 06 04; Massa do elemento 1 kg; Volume 0.001667 m3

**mt42cme020d** m Tubo flexível de alumínio natural, de 110 mm de diâmetro, inclusive curvas, derivações, uniões e peças especiais
Dados técnicos: Custo energético 52.765 MJ; Emissão de CO2 3.872 kg; Código LER 17 04 02; Massa do elemento 0.467 kg; Volume 0.000311 m3
Resíduos:
- embalagem: re170203 Plástico. (componente de resíduo); rendimento 0.005 kg; Código LER 17 02 03; Massa do elemento 1 kg; Volume 0.001667 m3
