# Admissão de ar exterior

- Propriedade do ficheiro: CYPE Ingenieros S.A.
- Formato: FIEBDC-3/2016
- Programa: Gerador de preços para construção civil. CYPE Ingenieros, S.A.
- Data: 27/09/2024
- Âmbito geográfico: Brasil
- Moeda: BRL
- Custos indiretos: 3 %
- Despesas gerais: 13 %
- Lucro: 6 %
- IVA: 17 %

## I Instalações

### IV Ventilação

#### IVU Ventilação geotérmica: poços canadianos

**IVU010** Un Admissão de ar exterior.
Admissão de ar exterior, de aço galvanizado, de 300x300x800 mm, com ligação para duto de 200 mm de diâmetro, filtro ISO Coarse 65% (G4), grelha e chapéu com dobradiças para aceder ao filtro.
Inclui: Colocação e fixação. Ligação.
Critério de medição de projeto: Número de unidades previstas, segundo documentação gráfica de Projeto.
Critério de quantitativos de obra: Medir-se-á o número de unidades realmente executadas segundo especificações de Projeto.

| Código | Un | Descrição | Rendimento | Preço | Importância |
|---|---|---|---|---|---|
| mt42vgg010a | Un | Admissão de ar exterior, de aço galvanizado, de 300x300x800 mm, com ligação para duto de 200 mm de diâmetro, filtro ISO Coarse 65% (G4), grelha e chapéu com dobradiças para aceder ao filtro. (material) | 1 | 5241.79 | 5241.790 |
| mo011 | h | Montador. (mão de obra) | 0.314 | 40.91 | 12.846 |
| mo080 | h | Ajudante de montador. (mão de obra) | 0.314 | 30.23 | 9.492 |
| % | % | Custos diretos complementares | 2 % | 5264.128 | 105.283 |
|  |  | Custos diretos |  |  | 5369.411 |
