# Duto flexível de PVC/poliéster

- Propriedade do ficheiro: CYPE Ingenieros S.A.
- Formato: FIEBDC-3/2016
- Programa: Gerador de preços para construção civil. CYPE Ingenieros, S.A.
- Data: 28/10/2025
- Âmbito geográfico: Brasil
- Moeda: BRL
- Custos indiretos: 3 %
- Despesas gerais: 13 %
- Lucro: 6 %
- IVA: 17 %

## I Instalações

### IV Ventilação

#### IVV Tubulação de admissão e extração para ventilação

**IVV300** m Duto flexível de PVC/poliéster.
Duto de ventilação, formada por tubo flexível de PVC, poliéster e cabo de aço em espiral, de 125 mm de diâmetro. Inclusive material auxiliar para montagem e fixação, acessórios e peças especiais.
Inclui: Marcação do traçado do duto e da localização dos elementos de fixação. Colocação de tubos, acessórios e peças especiais. Fixação do material auxiliar para montagem e fixação à obra. Montagem, ligação e verificação do seu correto funcionamento.
Critério de medição de projeto: Comprimento medido segundo documentação gráfica de Projeto.
Critério de quantitativos de obra: Medir-se-á o comprimento realmente executado segundo especificações de Projeto.

| Código | Un | Descrição | Rendimento | Preço | Importância |
|---|---|---|---|---|---|
| mt42sfp420d | Un | Material auxiliar para montagem e fixação dos dutos flexíveis de PVC/poliéster, de 125 mm de diâmetro. (material) | 1 | 3.75 | 3.750 |
| mt42sfp020dc | m | Tubo flexível de PVC, poliéster e cabo de aço em espiral, de 125 mm de diâmetro, com o preço incrementado em 10% relativamente a acessórios e peças especiais. (material) | 1 | 82.84 | 82.840 |
| mo011 | h | Montador. (mão de obra) | 0.102 | 42.82 | 4.368 |
| mo080 | h | Ajudante de montador. (mão de obra) | 0.051 | 31.49 | 1.606 |
| % | % | Custos diretos complementares | 2 % | 92.564 | 1.851 |
|  |  | Custos diretos |  |  | 94.415 |

Resíduos:
- colocação: mt42sfp020dc; fator de resíduo 0.0268176

## Recursos

**mt42sfp020dc** m Tubo flexível de PVC
Dados técnicos: Custo energético 10.743 MJ; Emissão de CO2 0.761 kg; Código LER 17 02 03; Massa do elemento 0.34 kg; Volume 0.000567 m3
