# Portão seccional para garagem, de madeira

- Propriedade do ficheiro: CYPE Ingenieros S.A.
- Formato: FIEBDC-3/2016
- Programa: Gerador de preços para construção civil. CYPE Ingenieros, S.A.
- Data: 17/06/2024
- Âmbito geográfico: Brasil
- Moeda: BRL
- Custos indiretos: 3 %
- Despesas gerais: 13 %
- Lucro: 6 %
- IVA: 17 %

## L Esquadrias, vidros e proteções solares

### LG Portas de garagem

#### LGM De madeira

**LGM030** Un Portão seccional para garagem, de madeira.
Portão seccional para garagem, formado por painel com almofadas de madeira maciça, 300x230 cm, com abertura manual.
Inclui: Colocação e fixação dos perfis guia. Introdução do painel nas guias. Colocação e fixação do eixo aos mancais. Tensão da mola. Fixação do painel ao tambor. Montagem do sistema de abertura. Montagem do sistema de acionamento. Correção de falhas e lubrificação de mecanismos e guias.
Critério de medição de projeto: Número de unidades previstas, segundo documentação gráfica de Projeto.
Critério de quantitativos de obra: Medir-se-á o número de unidades realmente executadas segundo especificações de Projeto.

| Código | Un | Descrição | Rendimento | Preço | Importância |
|---|---|---|---|---|---|
| mt26pgs020q | Un | Portão seccional para garagem, formado por painel com almofadas de madeira maciça, 300x230 cm, caixa recolhedora forrada, carretel, molas de torção, roldanas, guias, acessórios e fechadura central com chave de segurança. (material) | 1 | 5909.96 | 5909.960 |
| mo020 | h | Pedreiro. (mão de obra) | 0.692 | 32.24 | 22.310 |
| mo113 | h | Auxiliar de serviços gerais. (mão de obra) | 0.692 | 27.81 | 19.245 |
| mo018 | h | Serralheiro. (mão de obra) | 1.615 | 32.62 | 52.681 |
| mo059 | h | Ajudante de serralheiro. (mão de obra) | 1.615 | 30.15 | 48.692 |
| % | % | Custos diretos complementares | 2 % | 6052.888 | 121.058 |
|  |  | Custos diretos |  |  | 6173.946 |

## Recursos

**mt26pgs020q** Un Portão seccional para garagem
Dados técnicos: Custo energético 36.691 MJ; Emissão de CO2 1.748 kg
Resíduos:
- embalagem: re170203 Plástico. (componente de resíduo); rendimento 0.242 kg; Código LER 17 02 03; Massa do elemento 1 kg; Volume 0.001667 m3
- embalagem: re170604 Materiais de isolamento que não contêm substâncias perigosas. (componente de resíduo); rendimento 0.251 kg; Código LER 17 06 04; Massa do elemento 1 kg; Volume 0.001667 m3
