# Veneziana de alumínio

- Propriedade do ficheiro: CYPE Ingenieros S.A.
- Formato: FIEBDC-3/2016
- Programa: Gerador de preços para construção civil. CYPE Ingenieros, S.A.
- Data: 27/09/2024
- Âmbito geográfico: Brasil
- Moeda: BRL
- Custos indiretos: 3 %
- Despesas gerais: 13 %
- Lucro: 6 %
- IVA: 17 %

## L Esquadrias, vidros e proteções solares

### LS Proteções solares

#### LSV Venezianas

**LSV020** Un Veneziana de alumínio.
Veneziana de alumínio, tipo veneziana, de uma folha de abrir, de lâminas fixas, de 500x1500 mm, acabamento em anodizado natural, com uma espessura mínima de 15 microns, gama básica. Colocação exterior em janela. Espessura e qualidade do processo de anodização garantido pelo selo EWAA-EURAS. Inclusive silicone neutro para a vedação das juntas perimetrais, ferragens de pendurar e de abertura, parafusos de aço inoxidável, elementos de estanqueidade e acessórios.
Inclui: Colocação e fixação do marco. Colocação e fixação dos elementos de pendurar. Colocação da folha.
Critério de medição de projeto: Número de unidades previstas, segundo documentação gráfica de Projeto.
Critério de quantitativos de obra: Medir-se-á o número de unidades realmente executadas segundo especificações de Projeto.

| Código | Un | Descrição | Rendimento | Preço | Importância |
|---|---|---|---|---|---|
| mt25dcg010a | m | Perfil de alumínio anodizado natural, para formação de marco de janela em sistemas de venezianas de abrir, gama básica, inclusive juntas de estanqueidade da folha, com o certificado de qualidade EWAA-EURAS (QUALANOD). (material) | 4 | 11.79 | 47.160 |
| mt25dcg060a | m | Perfil de alumínio anodizado natural, para formação de folha de janela em sistemas de venezianas, gama básica, inclusive junta de estanqueidade da folha, com o certificado de qualidade EWAA-EURAS (QUALANOD). (material) | 3.8 | 12.25 | 46.550 |
| mt25dcg066a | m | Perfil de alumínio anodizado natural, para formação de complemento porta-lâminas em sistemas de venezianas, gama básica, com o certificado de qualidade EWAA-EURAS (QUALANOD). (material) | 0.64 | 4.63 | 2.963 |
| mt25dcg070a | m | Perfil de alumínio anodizado natural, para formação de lâmina terminal em sistemas de venezianas, gama básica, com o certificado de qualidade EWAA-EURAS (QUALANOD). (material) | 0.64 | 9.13 | 5.843 |
| mt25dcg090a | m | Perfil de alumínio anodizado natural, para formação de lâmina fixa em sistemas de venezianas, gama básica, com o certificado de qualidade EWAA-EURAS (QUALANOD). (material) | 11.52 | 6.69 | 77.069 |
| mt25pfx200ea | Un | Kit composto por esquadros, tampas de condensação e saída de água, e ferragens de janela de abrir de abertura para o interior de uma folha. (material) | 1 | 73.4 | 73.400 |
| mt15sja100 | Un | Cartucho de pasta de silicone neutro. (material) | 0.14 | 20.96 | 2.934 |
| mo018 | h | Serralheiro. (mão de obra) | 1.045 | 32.62 | 34.088 |
| mo059 | h | Ajudante de serralheiro. (mão de obra) | 1.045 | 30.15 | 31.507 |
| % | % | Custos diretos complementares | 2 % | 321.514 | 6.430 |
|  |  | Custos diretos |  |  | 327.944 |

Resíduos:
- colocação: mt25dcg010a; fator de resíduo 0.048
- colocação: mt25dcg060a; fator de resíduo 0.048
- colocação: mt25dcg066a; fator de resíduo 0.048
- colocação: mt25dcg070a; fator de resíduo 0.048
- colocação: mt25dcg090a; fator de resíduo 0.048
- colocação: mt15sja100 Cartucho de pasta de silicone neutro; fator de resíduo 0.06

## Recursos

**mt25dcg010a** m Perfil de alumínio anodizado natural
Dados técnicos: Custo energético 571.984 MJ; Emissão de CO2 43.224 kg; Código LER 17 04 02; Massa do elemento 5 kg; Volume 0.003333 m3
Resíduos:
- embalagem: re170203 Plástico. (componente de resíduo); rendimento 0.005 kg; Código LER 17 02 03; Massa do elemento 1 kg; Volume 0.001667 m3

**mt25dcg060a** m Perfil de alumínio anodizado natural
Dados técnicos: Custo energético 287.377 MJ; Emissão de CO2 21.710 kg; Código LER 17 04 02; Massa do elemento 2.51 kg; Volume 0.001673 m3
Resíduos:
- embalagem: re170203 Plástico; rendimento 0.005 kg

**mt25dcg066a** m Perfil de alumínio anodizado natural
Dados técnicos: Custo energético 287.377 MJ; Emissão de CO2 21.710 kg; Código LER 17 04 02; Massa do elemento 2.51 kg; Volume 0.001673 m3
Resíduos:
- embalagem: re170203 Plástico; rendimento 0.005 kg

**mt25dcg070a** m Perfil de alumínio anodizado natural
Dados técnicos: Custo energético 287.377 MJ; Emissão de CO2 21.710 kg; Código LER 17 04 02; Massa do elemento 2.51 kg; Volume 0.001673 m3
Resíduos:
- embalagem: re170203 Plástico; rendimento 0.005 kg

**mt25dcg090a** m Perfil de alumínio anodizado natural
Dados técnicos: Custo energético 287.377 MJ; Emissão de CO2 21.710 kg; Código LER 17 04 02; Massa do elemento 2.51 kg; Volume 0.001673 m3
Resíduos:
- embalagem: re170203 Plástico; rendimento 0.005 kg

**mt15sja100** Un Cartucho de pasta de silicone neutro
Dados técnicos: Custo energético 87.088 MJ; Emissão de CO2 3.667 kg; Código LER 17 09 04; Massa do elemento 0.45 kg; Volume 0.0003 m3
Resíduos:
- embalagem: re170203 Plástico; rendimento 0.1 kg
