# Isolamento térmico de piso de câmara frigorífica, com poliestireno extrudido

- Propriedade do ficheiro: CYPE Ingenieros S.A.
- Formato: FIEBDC-3/2016
- Programa: Gerador de preços para construção civil. CYPE Ingenieros, S.A.
- Data: 17/06/2024
- Âmbito geográfico: Brasil
- Moeda: BRL
- Custos indiretos: 3 %
- Despesas gerais: 13 %
- Lucro: 6 %
- IVA: 17 %

## N Isolamentos e impermeabilizações

### NA Isolamentos térmicos

#### NAG Câmaras frigoríficas

**NAG010** m² Isolamento térmico de piso de câmara frigorífica, com poliestireno extrudido.
Isolamento térmico de piso de câmara frigorífica, formado por painel rígido de poliestireno extrudido, de superfície lisa e borda lateral a meia madeira, de 60 mm de espessura, resistência à compressão >= 500 kPa, resistência térmica 1,8 m²K/W, condutibilidade térmica 0,034 W/(mK), colocado topo a topo na base da laje térrea, simplesmente apoiado, prévia colocação de barreira de vapor com membrana de betume aditivado com plastômero APP, de 2 mm de espessura, com armadura de alumínio colocada com emulsão asfáltica aniônica com cargas sobre um lastro de concreto não estrutural, coberto com filme de polietileno de 0,2 mm de espessura, preparado para receber uma laje térrea de concreto. Inclusive fita autocolante para vedação de juntas.
Critérios considerados na determinação do preço da unidade de obra: O preço não inclui o lastro de concreto não estrutural.
Inclui: Limpeza e preparação da superfície suporte. Implantação e corte do isolamento. Colocação da barreira de vapor. Colocação do isolamento. Colocação do filme de polietileno. Vedação de juntas do filme de polietileno.
Critério de medição de projeto: Superfície medida segundo documentação gráfica de Projeto.
Critério de quantitativos de obra: Medir-se-á a superfície realmente executada segundo especificações de Projeto.

| Código | Un | Descrição | Rendimento | Preço | Importância |
|---|---|---|---|---|---|
| mt14iea020c | kg | Emulsão asfáltica aniônica com cargas. (material) | 0.3 | 22.09 | 6.627 |
| mt14lad010i | m² | Membrana de betume aditivado com plastômero APP, de 2 mm de espessura, massa nominal 3 kg/m², com armadura de alumínio, de superfície não protegida. (material) | 1.05 | 50.08 | 52.584 |
| mt16pxa010bcq | m² | Painel rígido de poliestireno extrudido, de superfície lisa e borda lateral a meia madeira, de 60 mm de espessura, resistência à compressão >= 500 kPa, resistência térmica 1,8 m²K/W, condutibilidade térmica 0,034 W/(mK), Euroclasse E de reação ao fogo, com código de designação XPS-EN 13164-T1-CS(10/Y)500-DS(70,90)-DLT(2)5-CC(2/1,5/50)175-WL(T)0,7-WD(V)3-FTCD1. (material) | 1.1 | 93.13 | 102.443 |
| mt16png010d | m² | Filme de polietileno de 0,2 mm de espessura e 184 g/m² de massa superficial. (material) | 1.1 | 2.74 | 3.014 |
| mt16aaa030 | m | Fita autocolante para vedação de juntas. (material) | 0.4 | 2.01 | 0.804 |
| mo054 | h | Montador de isolamentos. (mão de obra) | 0.209 | 33.54 | 7.010 |
| mo101 | h | Ajudante de montador de isolamentos. (mão de obra) | 0.209 | 27.93 | 5.837 |
| % | % | Custos diretos complementares | 2 % | 178.319 | 3.566 |
|  |  | Custos diretos |  |  | 181.885 |

Resíduos:
- colocação: mt14iea020c Emulsão asfáltica aniônica com cargas; fator de resíduo 0.007
- colocação: mt14lad010i; fator de resíduo 0.0622177
- colocação: mt16pxa010bcq; fator de resíduo 0.0322275
- colocação: mt16png010d Filme de polietileno de 0,2 mm de espessura e 184 g/m² de massa superficial; fator de resíduo 0.06
- colocação: mt16aaa030 Fita autocolante para vedação de juntas; fator de resíduo 0.07

## Recursos

**mt14iea020c** kg Emulsão asfáltica aniônica com cargas
Dados técnicos: Custo energético 31.940 MJ; Emissão de CO2 0.230 kg; Código LER 17 03 02; Massa do elemento 1 kg; Volume 0.001 m3

**mt14lad010i** m² Membrana de betume aditivado com plastômero APP
Dados técnicos: Custo energético 176.545 MJ; Emissão de CO2 5.002 kg; Código LER 17 03 02; Massa do elemento 3 kg; Volume 0.003 m3
Resíduos:
- embalagem: re170203 Plástico. (componente de resíduo); rendimento 0.054 kg; Código LER 17 02 03; Massa do elemento 1 kg; Volume 0.001667 m3

**mt16pxa010bcq** m² Painel rígido de poliestireno extrudido
Dados técnicos: Custo energético 213.562 MJ; Emissão de CO2 6.795 kg; Código LER 17 06 04; Massa do elemento 2.4 kg; Volume 0.004 m3
Resíduos:
- embalagem: re170203 Plástico; rendimento 0.031 kg

**mt16png010d** m² Filme de polietileno de 0,2 mm de espessura e 184 g/m² de massa superficial
Dados técnicos: Custo energético 27.540 MJ; Emissão de CO2 1.010 kg; Código LER 17 06 04; Massa do elemento 0.184 kg; Volume 0.000307 m3
Resíduos:
- embalagem: re170203 Plástico; rendimento 0.024 kg

**mt16aaa030** m Fita autocolante para vedação de juntas
Dados técnicos: Custo energético 0.339 MJ; Emissão de CO2 0.017 kg; Código LER 17 06 04; Massa do elemento 0.0025 kg; Volume 0.000004 m3
Resíduos:
- embalagem: re170203 Plástico; rendimento 0.001 kg
