# Barreira corta-fogo com isolamento térmico, em caixa de ar de fachada ventilada. Colocação em vertical

- Propriedade do ficheiro: CYPE Ingenieros S.A.
- Formato: FIEBDC-3/2016
- Programa: Gerador de preços para construção civil. CYPE Ingenieros, S.A.
- Data: 27/08/2025
- Âmbito geográfico: Brasil
- Moeda: BRL
- Custos indiretos: 3 %
- Despesas gerais: 13 %
- Lucro: 6 %
- IVA: 17 %

## N Isolamentos e impermeabilizações

### NA Isolamentos térmicos

#### NAQ Fachadas ventiladas

**NAQ110** m Barreira corta-fogo com isolamento térmico, em caixa de ar de fachada ventilada. Colocação em vertical.
Barreira corta-fogo com isolamento térmico em caixa de ar de fachada ventilada, com resistência ao fogo EI 60, com painel rígido de lã de rocha vulcânica, revestido nas duas faces com um complexo de alumínio, de 650 mm de largura e 75 mm de espessura. Inclusive parafusos em forma de hélice e chapas de aço galvanizado para fixação à superfície suporte.
Inclui: Implantação e corte do isolamento. Colocação do isolamento. Fixação do isolamento. Resolução de pontos singulares.
Critério de medição de projeto: Comprimento medido segundo documentação gráfica de Projeto.
Critério de quantitativos de obra: Medir-se-á o comprimento realmente executado segundo especificações de Projeto.

| Código | Un | Descrição | Rendimento | Preço | Importância |
|---|---|---|---|---|---|
| mt16lrw310q | m² | Painel rígido de lã de rocha vulcânica, revestido nas duas faces com um complexo de alumínio, de 650 mm de largura e 75 mm de espessura, Euroclasse A1 de reação ao fogo. Inclusive parafusos em forma de hélice e chapas de aço galvanizado para fixação à superfície suporte. (material) | 0.65 | 106.5 | 69.225 |
| mo054 | h | Montador de isolamentos. (mão de obra) | 0.052 | 34.52 | 1.795 |
| mo101 | h | Ajudante de montador de isolamentos. (mão de obra) | 0.052 | 29.06 | 1.511 |
| % | % | Custos diretos complementares | 2 % | 72.531 | 1.451 |
|  |  | Custos diretos |  |  | 73.982 |
