# Pastilha anti-vibração, de borracha

- Propriedade do ficheiro: CYPE Ingenieros S.A.
- Formato: FIEBDC-3/2016
- Programa: Gerador de preços para construção civil. CYPE Ingenieros, S.A.
- Data: 17/06/2024
- Âmbito geográfico: Brasil
- Moeda: BRL
- Custos indiretos: 3 %
- Despesas gerais: 13 %
- Lucro: 6 %
- IVA: 17 %

## N Isolamentos e impermeabilizações

### NC Amortecimento de vibrações

#### NCA Amortecedores e elementos anti-vibração

**NCA010** Un Pastilha anti-vibração, de borracha.
Pastilha anti-vibração de borracha, de 80x80x25 mm e 500 kg de carga máxima.
Inclui: Marcação. Colocação da pastilha anti-vibração.
Critério de medição de projeto: Número de unidades previstas, segundo documentação gráfica de Projeto.
Critério de quantitativos de obra: Medir-se-á o número de unidades realmente executadas segundo especificações de Projeto.

| Código | Un | Descrição | Rendimento | Preço | Importância |
|---|---|---|---|---|---|
| mt16avg010A | Un | Pastilha anti-vibração de borracha, de 80x80x25 mm e 500 kg de carga máxima. (material) | 1 | 16.74 | 16.740 |
| mo054 | h | Montador de isolamentos. (mão de obra) | 0.105 | 33.54 | 3.522 |
| mo101 | h | Ajudante de montador de isolamentos. (mão de obra) | 0.105 | 27.93 | 2.933 |
| % | % | Custos diretos complementares | 2 % | 23.195 | 0.464 |
|  |  | Custos diretos |  |  | 23.659 |

## Recursos

**mt16avg010A** Un Pastilha anti-vibração de borracha, de 80x80x25 mm e 500 kg de carga máxima
Dados técnicos: Custo energético 13.888 MJ; Emissão de CO2 0.616 kg
Resíduos:
- embalagem: re150101 Embalagens de papel e cartão. (componente de resíduo); rendimento 0.01 kg; Código LER 15 01 01; Massa do elemento 1 kg; Volume 0.001333 m3
- embalagem: re170203 Plástico. (componente de resíduo); rendimento 0.006 kg; Código LER 17 02 03; Massa do elemento 1 kg; Volume 0.001667 m3
