# Amortecedor metálico de mola, montado em piso, base ou estrutura

- Propriedade do ficheiro: CYPE Ingenieros S.A.
- Formato: FIEBDC-3/2016
- Programa: Gerador de preços para construção civil. CYPE Ingenieros, S.A.
- Data: 17/06/2024
- Âmbito geográfico: Brasil
- Moeda: BRL
- Custos indiretos: 3 %
- Despesas gerais: 13 %
- Lucro: 6 %
- IVA: 17 %

## N Isolamentos e impermeabilizações

### NC Amortecimento de vibrações

#### NCA Amortecedores e elementos anti-vibração

**NCA030** Un Amortecedor metálico de mola, montado em piso, base ou estrutura.
Amortecedor metálico de 6 molas, de 260x170x127 mm, de 986 kg de carga mínima e 2300 kg de carga máxima, formado por 6 mola de aço de alta resistência acabamento com tinta epóxi cor azul, caçoletas metálicas coladas através de duplo sistema de segurança por varetas internas e massa viscoelástica, peças internas de polietileno e base metálica em ambos os extremos com orifícios abertos, montado em piso, base ou estrutura. Inclusive acessórios de montagem.
Inclui: Marcação. Colocação do amortecedor.
Critério de medição de projeto: Número de unidades previstas, segundo documentação gráfica de Projeto.
Critério de quantitativos de obra: Medir-se-á o número de unidades realmente executadas segundo especificações de Projeto.

| Código | Un | Descrição | Rendimento | Preço | Importância |
|---|---|---|---|---|---|
| mt16avg050cuc | Un | Amortecedor metálico de 6 molas, de 260x170x127 mm, de 986 kg de carga mínima e 2300 kg de carga máxima, formado por 6 mola de aço de alta resistência acabamento com tinta epóxi cor azul, caçoletas metálicas coladas através de duplo sistema de segurança por varetas internas e massa viscoelástica, peças internas de polietileno e base metálica em ambos os extremos com orifícios abertos, para montar em piso, base ou estrutura. (material) | 1 | 1347.77 | 1347.770 |
| mo011 | h | Montador. (mão de obra) | 0.146 | 40.91 | 5.973 |
| mo080 | h | Ajudante de montador. (mão de obra) | 0.146 | 30.23 | 4.414 |
| % | % | Custos diretos complementares | 2 % | 1358.157 | 27.163 |
|  |  | Custos diretos |  |  | 1385.320 |

## Recursos

**mt16avg050cuc** Un Amortecedor metálico de 6 molas
Dados técnicos: Custo energético 0.964 MJ; Emissão de CO2 1.518 kg
Resíduos:
- embalagem: re150101 Embalagens de papel e cartão. (componente de resíduo); rendimento 1.786 kg; Código LER 15 01 01; Massa do elemento 1 kg; Volume 0.001333 m3
