# Impermeabilização de reservatório de água com revestimento sintético

- Propriedade do ficheiro: CYPE Ingenieros S.A.
- Formato: FIEBDC-3/2016
- Programa: Gerador de preços para construção civil. CYPE Ingenieros, S.A.
- Data: 18/06/2025
- Âmbito geográfico: Brasil
- Moeda: BRL
- Custos indiretos: 3 %
- Despesas gerais: 13 %
- Lucro: 6 %
- IVA: 17 %

## N Isolamentos e impermeabilizações

### NI Impermeabilizações

#### NIA Poços de elevadores, reservatórios e piscinas

**NIA200** m² Impermeabilização de reservatório de água com revestimento sintético.
Impermeabilização de reservatório de água constituído por muro de superfície lisa de concreto, elementos pré-fabricados de concreto ou rebocos de argamassa rica em cimento, com duas demãos de revestimento elástico bicomponente, à base de poliuretano sem dissolventes, com certificado de potabilidade, com um rendimento de 0,4 kg/m², diluídas com 13% de diluente, à base de xileno; com prévia aplicação de uma demão de primer bicomponente, à base de poliuretano, e vedação da impermeabilização com verniz elástico bicomponente, cor RAL 7035, à base de poliuretano alifático e dissolventes, com resistência aos raios UV.
Inclui: Limpeza e preparação da superfície. Aplicação de primer. Aplicação do impermeabilizante. Aplicação da camada de vedante.
Critério de medição de projeto: Superfície medida segundo documentação gráfica de Projeto.
Critério de quantitativos de obra: Medir-se-á a superfície realmente executada segundo especificações de Projeto.

| Código | Un | Descrição | Rendimento | Preço | Importância |
|---|---|---|---|---|---|
| mt15igp071b | kg | Primer bicomponente, à base de poliuretano. (material) | 0.5 | 116.61 | 58.305 |
| mt15igp070b | kg | Revestimento elástico bicomponente, à base de poliuretano sem dissolventes, com certificado de potabilidade. (material) | 0.4 | 144.49 | 57.796 |
| mt15igp002a | l | Diluente, à base de xileno. (material) | 0.052 | 33.43 | 1.738 |
| mt15igp034f | kg | Verniz elástico bicomponente, cor RAL 7035, à base de poliuretano alifático e dissolventes, com resistência aos raios UV. (material) | 0.2 | 153.04 | 30.608 |
| mo032 | h | Aplicador de produtos impermeabilizantes. (mão de obra) | 0.408 | 33.34 | 13.603 |
| mo070 | h | Ajudante de aplicador de produtos impermeabilizantes. (mão de obra) | 0.408 | 31.49 | 12.848 |
| % | % | Custos diretos complementares | 2 % | 174.898 | 3.498 |
|  |  | Custos diretos |  |  | 178.396 |

Resíduos:
- colocação: mt15igp071b Primer bicomponente, à base de poliuretano; fator de resíduo 0.03
- colocação: mt15igp070b Revestimento elástico bicomponente, à base de poliuretano sem dissolventes, com certificado de potabilidade; fator de resíduo 0.035
- colocação: mt15igp034f; fator de resíduo 0.0275

## Recursos

**mt15igp071b** kg Primer bicomponente, à base de poliuretano
Dados técnicos: Custo energético 144.471 MJ; Emissão de CO2 7.014 kg; Código LER 17 09 04; Massa do elemento 1 kg; Volume 0.000667 m3
Resíduos:
- embalagem: re170203 Plástico. (componente de resíduo); rendimento 0.003 kg; Código LER 17 02 03; Massa do elemento 1 kg; Volume 0.001667 m3

**mt15igp070b** kg Revestimento elástico bicomponente, à base de poliuretano sem dissolventes, com certificado de potabilidade
Dados técnicos: Custo energético 63.921 MJ; Emissão de CO2 2.482 kg; Código LER 17 09 04; Massa do elemento 1 kg; Volume 0.000667 m3
Resíduos:
- embalagem: re150104 Embalagens de metal. (componente de resíduo); rendimento 0.247 kg; Código LER 15 01 04; Massa do elemento 1 kg; Volume 0.001667 m3
- embalagem: re170203 Plástico; rendimento 0.071 kg

**mt15igp034f** kg Verniz elástico bicomponente
Dados técnicos: Custo energético 32.905 MJ; Emissão de CO2 1.936 kg; Código LER 08 01 11; Massa do elemento 1 kg; Volume 0.001111 m3
Resíduos:
- embalagem: re150104 Embalagens de metal; rendimento 0.08 kg
