# Impermeabilização de box de chuveiro com canaleta de drenagem, sistema Dry40 "REVESTECH"

- Propriedade do ficheiro: CYPE Ingenieros S.A.
- Formato: FIEBDC-3/2016
- Programa: Gerador de preços para construção civil. CYPE Ingenieros, S.A.
- Data: 14/02/2025
- Âmbito geográfico: Brasil
- Moeda: BRL
- Custos indiretos: 3 %
- Despesas gerais: 13 %
- Lucro: 6 %
- IVA: 17 %

## N Isolamentos e impermeabilizações

### NI Impermeabilizações

#### NIH Área molhada

**NIH104** Un Impermeabilização de box de chuveiro com canaleta de drenagem, sistema Dry40 "REVESTECH".
Impermeabilização de paramentos verticais e horizontais de box de chuveiro com canaleta de drenagem, sistema Dry40 "REVESTECH", composta por, kit Lineal Basic Squares 50, formado por lâmina impermeabilizante flexível tipo EVAC Dry40 de 250x250 mm, com união termoselada ao ralo sifonado de PVC de 60 mm de altura, saída horizontal de 40 mm de diâmetro, com grelha para embutir de aço inoxidável, modelo Cuadros de 498x57 mm, canaleta de drenagem de aço inoxidável, de 500x61 mm e lâmina impermeabilizante flexível tipo EVAC Dry40 de 1500x2000 mm composta por uma folha dupla de poliolefina termoplástica com acetato de vinil etileno, com ambas as faces revestidas de fibras de poliéster não tecidas, de 0,48 mm de espessura e 290 g/m², e lâmina impermeabilizante flexível tipo CPE, Ecodry50 30, composta por uma folha dupla de poliolefina termoplástica com acetato de vinil etileno, com ambas as faces revestidas de fibras de poliéster reciclado não tecidas, de 0,52 mm de espessura e 335 g/m², fixada ao suporte com cimento cola melhorado, deformável e tixotrópico, C2 TE S1. Inclusive complementos de reforço em tratamento de pontos singulares através da utilização de peças especiais "REVESTECH" para a resolução de ângulos internos (Ecodry Cornerin), resolução de uniões e vedação de juntas elásticas (pontos de penetração de tubulações no revestimento, encontros entre o paramento e o box de chuveiro, etc.), com cola Seal Plus.
Critérios considerados na determinação do preço da unidade de obra: O preço não inclui a formação de caimentos nem o revestimento.
Inclui: Corte e preparação das lâminas de poliolefinas. Espalhamento do cimento cola. Colocação da impermeabilização. Colocação e fixação do kit. Execução de reforços em pontos singulares. Resolução de uniões. Vedação de juntas elásticas. Colocação da grelha.
Critério de medição de projeto: Número de unidades previstas, segundo documentação gráfica de Projeto.
Critério de quantitativos de obra: Medir-se-á o número de unidades realmente executadas segundo especificações de Projeto.

| Código | Un | Descrição | Rendimento | Preço | Importância |
|---|---|---|---|---|---|
| mt09mcm060a | kg | Cimento cola melhorado, C2 TE S1, deformável, com deslizamento reduzido e tempo de colocação ampliado, cor cinza, à base de cimento, inertes de granulometria fina, resinas sintéticas e aditivos especiais, com propriedades tixotrópicas e de endurecimento sem retração. (material) | 16.125 | 2.05 | 33.056 |
| mt15rev511a | m² | Lâmina impermeabilizante flexível tipo CPE, Ecodry50 30 "REVESTECH", composta por uma folha dupla de poliolefina termoplástica com acetato de vinil etileno, com ambas as faces revestidas de fibras de poliéster reciclado não tecidas, de 0,52 mm de espessura e 335 g/m², fornecida em rolos de 1,2 m de largura e 30 m de comprimento. (material) | 5 | 100.69 | 503.450 |
| mt15rev142aa | Un | Kit Lineal Basic Squares 50 "REVESTECH", formado por lâmina impermeabilizante flexível tipo EVAC Dry40 de 250x250 mm, com união termoselada ao ralo sifonado de PVC de 60 mm de altura, saída horizontal de 40 mm de diâmetro, com grelha para embutir de aço inoxidável, modelo Cuadros de 498x57 mm, canaleta de drenagem de aço inoxidável, de 500x61 mm e lâmina impermeabilizante flexível tipo EVAC Dry40 de 1500x2000 mm composta por uma folha dupla de poliolefina termoplástica com acetato de vinil etileno, com ambas as faces revestidas de fibras de poliéster não tecidas, de 0,48 mm de espessura e 290 g/m², para impermeabilização e drenagem de box de chuveiro. (material) | 1 | 1628.14 | 1628.140 |
| mt15rev170c | kg | Adesivo à base de poliuretano, Seal Plus "REVESTECH", cor castanho, para a vedação de juntas. (material) | 0.11 | 144.34 | 15.877 |
| mt15rev555a | Un | Complemento para reforço de pontos singulares em tratamentos impermeabilizantes através de peças para a resolução de ângulos internos, Ecodry Cornerin "REVESTECH". (material) | 1 | 61.15 | 61.150 |
| mo029 | h | Aplicador de lâminas impermeabilizantes. (mão de obra) | 1.672 | 33.34 | 55.744 |
| mo067 | h | Ajudante de aplicador de lâminas impermeabilizantes. (mão de obra) | 1.672 | 31.49 | 52.651 |
| % | % | Custos diretos complementares | 2 % | 2350.068 | 47.001 |
|  |  | Custos diretos |  |  | 2397.069 |

Resíduos:
- colocação: mt09mcm060a; fator de resíduo 0.07
- colocação: mt15rev142aa; fator de resíduo 0.0500378
- colocação: mt15rev170c Adesivo à base de poliuretano, Seal Plus "REVESTECH", cor castanho, para a vedação de juntas; fator de resíduo 0.03

## Recursos

**mt09mcm060a** kg Cimento cola melhorado
Dados técnicos: Custo energético 3.871 MJ; Emissão de CO2 0.344 kg; Código LER 17 09 04; Massa do elemento 1 kg; Volume 0.000667 m3
Resíduos:
- embalagem: re170203 Plástico. (componente de resíduo); rendimento 0.003 kg; Código LER 17 02 03; Massa do elemento 1 kg; Volume 0.001667 m3

**mt15rev142aa** Un Kit Lineal Basic Squares 50 "REVESTECH"
Dados técnicos: Custo energético 97.364 MJ; Emissão de CO2 4.834 kg; Código LER 17 02 03; Massa do elemento 1.005 kg; Volume 0.001675 m3

**mt15rev170c** kg Adesivo à base de poliuretano, Seal Plus "REVESTECH", cor castanho, para a vedação de juntas
Dados técnicos: Custo energético 144.209 MJ; Emissão de CO2 7.002 kg; Código LER 17 09 04; Massa do elemento 1 kg; Volume 0.000667 m3
Resíduos:
- embalagem: re150104 Embalagens de metal. (componente de resíduo); rendimento 0.003 kg; Código LER 15 01 04; Massa do elemento 1 kg; Volume 0.001667 m3
