# Barreira de proteção contra o radão em muro de concreto em contato com o terreno, pela sua face exterior, com lâminas asfálticas

- Propriedade do ficheiro: CYPE Ingenieros S.A.
- Formato: FIEBDC-3/2016
- Programa: Gerador de preços para construção civil. CYPE Ingenieros, S.A.
- Data: 27/09/2024
- Âmbito geográfico: Brasil
- Moeda: BRL
- Custos indiretos: 3 %
- Despesas gerais: 13 %
- Lucro: 6 %
- IVA: 17 %

## N Isolamentos e impermeabilizações

### NO Proteção contra o radão

#### NOM Muros em contato com o terreno

**NOM011** m² Barreira de proteção contra o radão em muro de concreto em contato com o terreno, pela sua face exterior, com lâminas asfálticas.
Barreira de proteção contra o radão em muro de concreto em contato com o terreno, pela sua face exterior, com nível de referência de exposição ao radão 150 Bq/m³, com membrana de betume aditivado com plastômero APP, de 2 mm de espessura, com armadura de alumínio, de superfície não protegida, e coeficiente de difusão do gás radão 1x10-13 m²/s, prévia aplicação de primer com emulsão asfáltica aniônica com cargas (rendimento: 0,5 kg/m²), totalmente aderida ao suporte com maçarico. Colocação em obra: com sobreposições. Exalação de radão prevista através da barreira de proteção: 0,000104 Bq/m²·h.
Critérios considerados na determinação do preço da unidade de obra: O preço não inclui a camada antipunçoamento.
Inclui: Realização de trabalhos auxiliares na superfície suporte (ajuste de ângulos, passagem de tubos, etc.). Limpeza e preparação da superfície. Aplicação da camada de primer. Colocação da lâmina asfáltica. Resolução de pontos singulares.
Critério de medição de projeto: Superfície medida segundo documentação gráfica de Projeto.
Critério de quantitativos de obra: Medir-se-á a superfície realmente executada segundo especificações de Projeto, incluindo as entregas e as sobreposições.

| Código | Un | Descrição | Rendimento | Preço | Importância |
|---|---|---|---|---|---|
| mt14iea020c | kg | Emulsão asfáltica aniônica com cargas. (material) | 0.5 | 22.09 | 11.045 |
| mt14lad010i | m² | Membrana de betume aditivado com plastômero APP, de 2 mm de espessura, massa nominal 3 kg/m², com armadura de alumínio, de superfície não protegida. (material) | 1.1 | 50.08 | 55.088 |
| mo029 | h | Aplicador de lâminas impermeabilizantes. (mão de obra) | 0.167 | 32.24 | 5.384 |
| mo067 | h | Ajudante de aplicador de lâminas impermeabilizantes. (mão de obra) | 0.167 | 30.23 | 5.048 |
| % | % | Custos diretos complementares | 2 % | 76.565 | 1.531 |
|  |  | Custos diretos |  |  | 78.096 |

Resíduos:
- colocação: mt14iea020c Emulsão asfáltica aniônica com cargas; fator de resíduo 0.007
- colocação: mt14lad010i; fator de resíduo 0.0622177

## Recursos

**mt14iea020c** kg Emulsão asfáltica aniônica com cargas
Dados técnicos: Custo energético 31.940 MJ; Emissão de CO2 0.230 kg; Código LER 17 03 02; Massa do elemento 1 kg; Volume 0.001 m3

**mt14lad010i** m² Membrana de betume aditivado com plastômero APP
Dados técnicos: Custo energético 176.545 MJ; Emissão de CO2 5.002 kg; Código LER 17 03 02; Massa do elemento 3 kg; Volume 0.003 m3
Resíduos:
- embalagem: re170203 Plástico. (componente de resíduo); rendimento 0.054 kg; Código LER 17 02 03; Massa do elemento 1 kg; Volume 0.001667 m3
