# Acondicionamento acústico em paramentos verticais, com painéis de lã de rocha

- Propriedade do ficheiro: CYPE Ingenieros S.A.
- Formato: FIEBDC-3/2016
- Programa: Gerador de preços para construção civil. CYPE Ingenieros, S.A.
- Data: 17/06/2024
- Âmbito geográfico: Brasil
- Moeda: BRL
- Custos indiretos: 3 %
- Despesas gerais: 13 %
- Lucro: 6 %
- IVA: 17 %

## N Isolamentos e impermeabilizações

### NT Condicionamento acústico

#### NTP Paramentos verticais

**NTP005** Un Acondicionamento acústico em paramentos verticais, com painéis de lã de rocha.
Acondicionamento acústico em paramentos verticais, situado a uma altura maior ou igual a 4 m, com painel acústico autoportante de lã de rocha vulcânica, circular, de 800x800x40 mm, revestido pela face visível com um véu mineral de cor branca, e com um filtro acústico pela face oposta, com as bordas pintadas, com fixações mecânicas, sobre o paramento. Inclusive kit de montagem, para a fixação de painéis de lã de rocha com uma separação entre o painel e o paramento vertical de 15 mm.
Inclui: Limpeza e preparação da superfície suporte. Fixação do perfil ao paramento. Inserção do perfil de suspensão no painel. Inserção da peça distanciadora no painel. Colocação do painel.
Critério de medição de projeto: Número de unidades previstas, segundo documentação gráfica de Projeto.
Critério de quantitativos de obra: Medir-se-á o número de unidades realmente executadas segundo especificações de Projeto.

| Código | Un | Descrição | Rendimento | Preço | Importância |
|---|---|---|---|---|---|
| mt16par135bd | Un | Painel acústico autoportante de lã de rocha vulcânica, circular, de 800x800x40 mm, revestido pela face visível com um véu mineral de cor branca, e com um filtro acústico pela face oposta, com as bordas pintadas, Euroclasse A1 de reação ao fogo. (material) | 1 | 1110.95 | 1110.950 |
| mt12par205a | Un | Kit de montagem, formado por dois perfis de fixação, dois perfis de suspensão, duas peças distanciadoras com dois pernos M8 de 10 mm de comprimento, buchas e parafusos; para a fixação de painéis de lã de rocha a paramentos verticais. (material) | 0.5 | 131.48 | 65.740 |
| mo054 | h | Montador de isolamentos. (mão de obra) | 0.345 | 33.54 | 11.571 |
| mo101 | h | Ajudante de montador de isolamentos. (mão de obra) | 0.057 | 27.93 | 1.592 |
| % | % | Custos diretos complementares | 2 % | 1189.853 | 23.797 |
|  |  | Custos diretos |  |  | 1213.650 |

Resíduos:
- colocação: mt16par135bd; fator de resíduo 0.024

## Recursos

**mt16par135bd** Un Painel acústico autoportante de lã de rocha vulcânica
Dados técnicos: Custo energético 180.539 MJ; Emissão de CO2 4.856 kg; Código LER 17 06 04; Massa do elemento 3 kg; Volume 0.005 m3
Resíduos:
- embalagem: re170203 Plástico. (componente de resíduo); rendimento 0.074 kg; Código LER 17 02 03; Massa do elemento 1 kg; Volume 0.001667 m3
