# Cobertura de telhas de fibrocimento sem amianto

- Propriedade do ficheiro: CYPE Ingenieros S.A.
- Formato: FIEBDC-3/2016
- Programa: Gerador de preços para construção civil. CYPE Ingenieros, S.A.
- Data: 27/09/2024
- Âmbito geográfico: Brasil
- Moeda: BRL
- Custos indiretos: 3 %
- Despesas gerais: 13 %
- Lucro: 6 %
- IVA: 17 %

## Q Coberturas

### QT Inclinadas

#### QTT Telhados

**QTT050** m² Cobertura de telhas de fibrocimento sem amianto.
Cobertura de telhas de fibrocimento sem amianto, com um caimento médio de 27%, composto de: SUBCOBERTURA: manta térmica e impermeabilizante, de malha de fios de polietileno, recoberta em uma das suas faces com laminado metalizado refletivo, de 1 m de largura e 0,094 mm de espessura; TELHAS: telhas onduladas de fibrocimento sem amianto, de 6 mm de espessura, 1050 mm de largura útil, 57 mm de altura e 2,13 m de comprimento, fixadas com parafusos de aço zincado de 7,4 mm de diâmetro e 90 mm de comprimento, com rosca soberba, cabeça sextavada e arruelas de vedação sobre terça de madeira, com uma separação entre eixos de 1,56 m. Inclusive perfuração das telhas para a colocação dos elementos de fixação e aplicação da massa de calafetar.
Critérios considerados na determinação do preço da unidade de obra: O preço não inclui a superfície suporte.
Inclui: Colocação da manta impermeabilizante. Perfuração das telhas. Colocação das telhas. Aplicação da massa de calafetar. Fixação das telhas aos apoios.
Critério de medição de projeto: Superfície medida em projeção horizontal, segundo documentação gráfica de Projeto.
Critério de quantitativos de obra: Medir-se-á, em projeção horizontal, a superfície realmente executada segundo especificações de Projeto.

| Código | Un | Descrição | Rendimento | Preço | Importância |
|---|---|---|---|---|---|
| mt15dag100a | m² | Manta térmica e impermeabilizante, de malha de fios de polietileno, recoberta em uma das suas faces com laminado metalizado refletivo, de 1 m de largura e 0,094 mm de espessura. (material) | 1.1 | 4.7 | 5.170 |
| mt13tfc010jbe | m² | Telha ondulada de fibrocimento sem amianto, de 57 mm de altura, 6 mm de espessura, 1050 mm de largura e 2,13 m de comprimento, segundo ABNT NBR 15210. (material) | 1.088 | 22.31 | 24.273 |
| mt13blw240a | Un | Parafuso de aço zincado para telhas onduladas e trapezoidais, de 7,4 mm de diâmetro e 90 mm de comprimento, com rosca soberba, cabeça sextavada e arruelas de vedação. (material) | 1.265 | 1 | 1.265 |
| mt15sja220 | kg | Massa para calafetar, à base de borracha sintética, cargas minerais e aditivos plastificantes. (material) | 0.066 | 40.13 | 2.649 |
| mt12fac021 | kg | Arame de aço galvanizado de 0,7 mm de diâmetro. (material) | 0.01 | 3.36 | 0.034 |
| mo011 | h | Montador. (mão de obra) | 0.185 | 40.91 | 7.568 |
| mo080 | h | Ajudante de montador. (mão de obra) | 0.196 | 30.23 | 5.925 |
| mo029 | h | Aplicador de lâminas impermeabilizantes. (mão de obra) | 0.314 | 32.24 | 10.123 |
| mo067 | h | Ajudante de aplicador de lâminas impermeabilizantes. (mão de obra) | 0.314 | 30.23 | 9.492 |
| % | % | Custos diretos complementares | 2 % | 66.499 | 1.330 |
|  |  | Custos diretos |  |  | 67.829 |

Resíduos:
- colocação: mt15dag100a; fator de resíduo 0.06
- colocação: mt13blw240a; fator de resíduo 0.00412791
- colocação: mt12fac021 Arame de aço galvanizado de 0,7 mm de diâmetro; fator de resíduo 0.0045

## Recursos

**mt15dag100a** m² Manta térmica e impermeabilizante
Dados técnicos: Custo energético 14.111 MJ; Emissão de CO2 0.533 kg; Código LER 17 06 04; Massa do elemento 0.086 kg; Volume 0.000143 m3
Resíduos:
- embalagem: re170203 Plástico. (componente de resíduo); rendimento 0.024 kg; Código LER 17 02 03; Massa do elemento 1 kg; Volume 0.001667 m3

**mt13blw240a** Un Parafuso de aço zincado para telhas onduladas e trapezoidais
Dados técnicos: Custo energético 0.187 MJ; Emissão de CO2 0.011 kg; Código LER 17 04 05; Massa do elemento 0.0172 kg; Volume 0.000008 m3
Resíduos:
- embalagem: re150101 Embalagens de papel e cartão. (componente de resíduo); rendimento 0.001 kg; Código LER 15 01 01; Massa do elemento 1 kg; Volume 0.001333 m3

**mt12fac021** kg Arame de aço galvanizado de 0,7 mm de diâmetro
Dados técnicos: Custo energético 25.100 MJ; Emissão de CO2 2.560 kg; Código LER 17 04 05; Massa do elemento 1 kg; Volume 0.000476 m3
