# Cobertura de painéis sanduíche isolantes, de aço

- Propriedade do ficheiro: CYPE Ingenieros S.A.
- Formato: FIEBDC-3/2016
- Programa: Gerador de preços para construção civil. CYPE Ingenieros, S.A.
- Data: 18/06/2025
- Âmbito geográfico: Brasil
- Moeda: BRL
- Custos indiretos: 3 %
- Despesas gerais: 13 %
- Lucro: 6 %
- IVA: 17 %

## Q Coberturas

### QU Componentes de coberturas inclinadas e curvas

#### QUM De chapas de aço e painéis sanduíche

**QUM020** m² Cobertura de painéis sanduíche isolantes, de aço.
Cobertura de painéis sanduíche acústicos de aço galvanizado, de 100 mm de espessura, formados por face exterior de chapa ondulada com cinco grecas acabamento pré-lacado, com resistência média à corrosão e com resistência baixa aos raios UV, de 0,5 mm de espessura, alma isolante de lã de rocha de densidade média 95 kg/m³ e face interior de chapa nervurada acabamento pré-lacado, de 0,5 mm de espessura, com perfurações de 3 mm de diâmetro, condutibilidade térmica 0,35 W/(mK), Euroclasse A2-s1, d0 de reação ao fogo, com 35 dB de índice global de redução sonora, Rw, proporcionando uma redução do nível global ponderado de pressão a ruído aéreo de 34,7 dBA e coeficiente de absorção acústica médio 0,85, segundo ISO 354, colocados com uma sobreposição do painel superior de 200 mm e fixados mecanicamente sobre estrutura leve metálica, em cobertura inclinada, com um caimento maior que 10%. Inclusive acessórios de fixação dos painéis sanduíche, fita flexível de butilo, adesiva em ambas as faces, para a selagem de estanqueidade das sobreposições entre painéis sanduíche e tinta antioxidante de secagem rápida, para a proteção das sobreposições entre painéis sanduíche.
Critérios considerados na determinação do preço da unidade de obra: O preço não inclui a superfície suporte nem os pontos singulares e as peças especiais da cobertura.
Inclui: Limpeza da superfície suporte. Marcação dos painéis por vertente. Corte, preparação e colocação dos painéis. Fixação mecânica dos painéis. Vedação de juntas. Aplicação de uma demão de tinta antioxidante nas sobreposições entre painéis.
Critério de medição de projeto: Superfície medida em verdadeira magnitude, segundo documentação gráfica de Projeto.
Critério de quantitativos de obra: Medir-se-á, em verdadeira magnitude, a superfície realmente executada segundo especificações de Projeto.

| Código | Un | Descrição | Rendimento | Preço | Importância |
|---|---|---|---|---|---|
| mt13dcp011bul | m² | Painel sanduíche acústico de aço galvanizado, para coberturas, de 100 mm de espessura e 1150 mm de largura, formado por face exterior de chapa ondulada com cinco grecas acabamento pré-lacado, com resistência média à corrosão e com resistência baixa aos raios UV, de 0,5 mm de espessura, alma isolante de lã de rocha de densidade média 95 kg/m³ e face interior de chapa nervurada acabamento pré-lacado, de 0,5 mm de espessura, com perfurações de 3 mm de diâmetro, condutibilidade térmica 0,35 W/(mK), Euroclasse A2-s1, d0 de reação ao fogo, com 35 dB de índice global de redução sonora, Rw, proporcionando uma redução do nível global ponderado de pressão a ruído aéreo de 34,7 dBA e coeficiente de absorção acústica médio 0,85, segundo ISO 354. (material) | 1.13 | 155.16 | 175.331 |
| mt13dcp030a | Un | Kit de acessórios de fixação, para painéis sanduíche isolantes, em coberturas inclinadas. (material) | 0.2 | 43.71 | 8.742 |
| mt13dcp020a | m | Fita flexível de butilo, adesiva em ambas as faces, para a selagem de estanqueidade das sobreposições entre painéis sanduíche. (material) | 2.1 | 6.15 | 12.915 |
| mt27pfi150a | kg | Tinta antioxidante de secagem rápida, à base de resinas, pigmentos de alumínio com resistência aos raios UV e partículas de vidro endurecido termicamente, com resistência à intempérie e ao envelhecimento, repelente da água e da sujeira e com alta resistência aos agentes químicos; para aplicar com trincha, rolo ou pistola. (material) | 0.07 | 3.02 | 0.211 |
| mo051 | h | Montador de painéis metálicos. (mão de obra) | 0.105 | 34.52 | 3.625 |
| mo098 | h | Ajudante de montador de painéis metálicos. (mão de obra) | 0.105 | 29.06 | 3.051 |
| % | % | Custos diretos complementares | 2 % | 203.875 | 4.078 |
|  |  | Custos diretos |  |  | 207.953 |

Resíduos:
- colocação: mt13dcp011bul; fator de resíduo 0.0072
- colocação: mt27pfi150a; fator de resíduo 0.055

## Recursos

**mt13dcp011bul** m² Painel sanduíche acústico de aço galvanizado
Dados técnicos: Custo energético 356.494 MJ; Emissão de CO2 35.476 kg; Código LER 17 04 05; Massa do elemento 17.4 kg; Volume 0.008286 m3
Resíduos:
- embalagem: re170203 Plástico. (componente de resíduo); rendimento 0.032 kg; Código LER 17 02 03; Massa do elemento 1 kg; Volume 0.001667 m3

**mt13dcp020a** m Fita flexível de butilo
Dados técnicos: Custo energético 7.996 MJ; Emissão de CO2 0.348 kg

**mt27pfi150a** kg Tinta antioxidante de secagem rápida
Dados técnicos: Custo energético 30.230 MJ; Emissão de CO2 1.494 kg; Código LER 08 01 11; Massa do elemento 1 kg; Volume 0.001111 m3
Resíduos:
- embalagem: re170203 Plástico; rendimento 0.032 kg
