# Cobertura de chapas de zinco

- Propriedade do ficheiro: CYPE Ingenieros S.A.
- Formato: FIEBDC-3/2016
- Programa: Gerador de preços para construção civil. CYPE Ingenieros, S.A.
- Data: 18/06/2025
- Âmbito geográfico: Brasil
- Moeda: BRL
- Custos indiretos: 3 %
- Despesas gerais: 13 %
- Lucro: 6 %
- IVA: 17 %

## Q Coberturas

### QU Componentes de coberturas inclinadas e curvas

#### QUZ De chapas de zinco

**QUZ010** m² Cobertura de chapas de zinco.
Cobertura de chapas de zinco de 0,7 mm de espessura e 580 mm entre eixos, acabamento natural, em cobertura inclinada, ventilada, com um caimento do 7% ao 25%. Sistema de fixação oculta, com união longitudinal das chapas através de junta agrafada dupla, de 25 mm de altura e união transversal com ressalto, colocadas sobre lâmina drenante de estrutura nodular, Delta, de polietileno de alta densidade (PEAD/HDPE), resistência à compressão 400 kN/m² segundo ISO 604, espessura 0,6 mm. Inclusive acessórios para a fixação de chapas de zinco entre si e ao suporte, acessórios para a resolução de uniões transversais.
Critérios considerados na determinação do preço da unidade de obra: O preço não inclui a superfície suporte nem os pontos singulares e as peças especiais da cobertura.
Inclui: Preparação da superfície suporte. Colocação da camada drenante. Corte, preparação e colocação das chapas. Fixação mecânica das chapas. Resolução de juntas transversais e longitudinais.
Critério de medição de projeto: Superfície medida em verdadeira magnitude, segundo documentação gráfica de Projeto, descontando as aberturas de superfície maior de 1 m².
Critério de quantitativos de obra: Medir-se-á, em verdadeira magnitude, a superfície realmente executada segundo especificações de Projeto, descontando as aberturas de superfície maior de 1 m².

| Código | Un | Descrição | Rendimento | Preço | Importância |
|---|---|---|---|---|---|
| mt13ccz010a | m² | Chapa de zinco de 0,7 mm de espessura e 580 mm entre eixos, acabamento natural, para sistema de junta agrafada de 25 mm de altura, densidade 7200 kg/m³, segundo NP EN 14783 e EN 501. (material) | 1.28 | 61.92 | 79.258 |
| mt14gsp020b | m² | Lâmina drenante de estrutura nodular, Delta, de polietileno de alta densidade (PEAD/HDPE), resistência à compressão 400 kN/m² segundo ISO 604, espessura 0,6 mm, com nódulos de 8,6 mm de altura, volume de ar entre nódulos 7,9 l/m² e massa nominal 0,58 kg/m². (material) | 1.05 | 36.15 | 37.958 |
| mt13ccz100a | Un | Kit de acessórios, para a fixação das chapas de zinco entre si e ao suporte, formado por: ganchos fixos e móveis de aço inoxidável AISI 304, de 0,4 mm de espessura mínima, e pregos de aço galvanizado, segundo NP EN 10230-1. (material) | 1 | 14.57 | 14.570 |
| mt13ccz110a | Un | Kit de acessórios para a resolução de uniões transversais com ressalto de chapas de zinco, em coberturas inclinadas. (material) | 1 | 17.22 | 17.220 |
| mo051 | h | Montador de painéis metálicos. (mão de obra) | 0.512 | 34.52 | 17.674 |
| mo098 | h | Ajudante de montador de painéis metálicos. (mão de obra) | 1.023 | 29.06 | 29.728 |
| % | % | Custos diretos complementares | 2 % | 196.408 | 3.928 |
|  |  | Custos diretos |  |  | 200.336 |

Resíduos:
- colocação: mt13ccz010a; fator de resíduo 0.06
- colocação: mt14gsp020b; fator de resíduo 0.07

## Recursos

**mt13ccz010a** m² Chapa de zinco de 0,7 mm de espessura e 580 mm entre eixos
Dados técnicos: Custo energético 277.079 MJ; Emissão de CO2 17.709 kg; Código LER 17 04 07; Massa do elemento 5.76 kg; Volume 0.00384 m3
Resíduos:
- embalagem: re170201 Madeira. (componente de resíduo); rendimento 0.087 kg; Código LER 17 02 01; Massa do elemento 1 kg; Volume 0.000909 m3
- embalagem: re170203 Plástico. (componente de resíduo); rendimento 0.015 kg; Código LER 17 02 03; Massa do elemento 1 kg; Volume 0.001667 m3

**mt14gsp020b** m² Lâmina drenante de estrutura nodular
Dados técnicos: Custo energético 61.034 MJ; Emissão de CO2 3.030 kg; Código LER 17 02 03; Massa do elemento 0.58 kg; Volume 0.000967 m3
Resíduos:
- embalagem: re170203 Plástico; rendimento 0.05 kg
