# Revestimento interior com mosaico de grés porcelânico esmaltado. Colocação em camada fina

- Propriedade do ficheiro: CYPE Ingenieros S.A.
- Formato: FIEBDC-3/2016
- Programa: Gerador de preços para construção civil. CYPE Ingenieros, S.A.
- Data: 17/06/2024
- Âmbito geográfico: Brasil
- Moeda: BRL
- Custos indiretos: 3 %
- Despesas gerais: 13 %
- Lucro: 6 %
- IVA: 17 %

## R Revestimentos e forros

### RA De peças rígidas em paramentos verticais

#### RAC De grés porcelânico

**RAC110** m² Revestimento interior com mosaico de grés porcelânico esmaltado. Colocação em camada fina.
Revestimento interior com mosaico de grés porcelânico, acabamento polido, com pastilhas de 25x25x5 mm montadas em uma malha, gama média, capacidade de absorção de água E<0,5%. SUPORTE: paramento de concreto, vertical, até 3 m de altura. COLOCAÇÃO: em camada fina com cimento cola melhorado, C2 TE, com deslizamento reduzido e tempo de colocação ampliado, REJUNTAMENTO: com argamassa de rejuntamento cimentosa melhorada, com absorção de água reduzida e resistência elevada à abrasão tipo CG 2 W A, cor branco, em juntas de 2 mm de espessura.
Inclui: Preparação da superfície suporte. Marcação dos níveis, da disposição de peças e das juntas. Corte das malhas. Preparação e aplicação do material de colocação. Formação de juntas de movimento. Colocação das peças. Rejuntamento. Acabamento e limpeza final.
Critério de medição de projeto: Superfície medida segundo documentação gráfica de Projeto, descontando as aberturas de superfície maior de 3 m². Não foi incrementada a medição por perdas, uma vez que na composição se considerou 5% a mais.
Critério de quantitativos de obra: Medir-se-á a superfície realmente executada segundo especificações de Projeto, descontando as aberturas de superfície maior de 3 m².

| Código | Un | Descrição | Rendimento | Preço | Importância |
|---|---|---|---|---|---|
| mt09mcp100d | kg | Cimento cola melhorado, C2 TE, com deslizamento reduzido e tempo de colocação ampliado, cor branca, à base de cimento de alta resistência, inertes selecionados, aditivos e resinas sintéticas, para a colocação em camada fina do todo o tipo de peças cerâmicas em paramentos verticais interiores e pisos interiores e exteriores. (material) | 4 | 1.23 | 4.920 |
| mt19abp110ob | m² | Mosaico de grés porcelânico esmaltado, com pastilhas de 25x25x5 mm montadas em uma malha, com uma junta de separação entre pastilhas de 2 mm, gama média, capacidade de absorção de água E<0,5%. (material) | 1.05 | 38.67 | 40.604 |
| mt09mcp020bB | kg | Argamassa de rejuntamento cimentosa melhorada, com absorção de água reduzida e resistência elevada à abrasão, tipo CG2 W A, cor branca, para juntas de 2 a 15 mm, à base de cimento de alta resistência, inertes selecionados, aditivos especiais e pigmentos, com efeito anti-caruncho, anti-verdete e preventivo das eflorescências, hidrorrepelente, especial para rejuntamento de todo tipo de peças cerâmicas e pedras naturais em zonas de proliferação de microrganismos. (material) | 1.34 | 3.56 | 4.770 |
| mo024 | h | Ladrilhista (azulejista). (mão de obra) | 0.439 | 32.24 | 14.153 |
| mo062 | h | Ajudante de ladrilhista (azulejista). (mão de obra) | 0.219 | 30.23 | 6.620 |
| % | % | Custos diretos complementares | 2 % | 71.067 | 1.421 |
|  |  | Custos diretos |  |  | 72.488 |

Resíduos:
- colocação: mt09mcp100d; fator de resíduo 0.07
- colocação: mt19abp110ob; fator de resíduo 0.0359617
- colocação: mt09mcp020bB; fator de resíduo 0.07

## Recursos

**mt09mcp100d** kg Cimento cola melhorado
Dados técnicos: Custo energético 3.871 MJ; Emissão de CO2 0.344 kg; Código LER 17 09 04; Massa do elemento 1 kg; Volume 0.000667 m3
Resíduos:
- embalagem: re170203 Plástico. (componente de resíduo); rendimento 0.003 kg; Código LER 17 02 03; Massa do elemento 1 kg; Volume 0.001667 m3

**mt19abp110ob** m² Mosaico de grés porcelânico esmaltado
Dados técnicos: Custo energético 136.185 MJ; Emissão de CO2 6.667 kg; Código LER 17 01 03; Massa do elemento 11.5 kg; Volume 0.0092 m3
Resíduos:
- embalagem: re150101 Embalagens de papel e cartão. (componente de resíduo); rendimento 0.182 kg; Código LER 15 01 01; Massa do elemento 1 kg; Volume 0.001333 m3
- embalagem: re170201 Madeira. (componente de resíduo); rendimento 0.023 kg; Código LER 17 02 01; Massa do elemento 1 kg; Volume 0.000909 m3

**mt09mcp020bB** kg Argamassa de rejuntamento cimentosa melhorada
Dados técnicos: Custo energético 7.725 MJ; Emissão de CO2 0.576 kg; Código LER 17 09 04; Massa do elemento 1 kg; Volume 0.000667 m3
Resíduos:
- embalagem: re150101 Embalagens de papel e cartão; rendimento 0.02 kg
- embalagem: re170201 Madeira; rendimento 0.005 kg
- embalagem: re170203 Plástico; rendimento 0.008 kg
