# Revestimento contínuo de paramentos com microargamassa de cal

- Propriedade do ficheiro: CYPE Ingenieros S.A.
- Formato: FIEBDC-3/2016
- Programa: Gerador de preços para construção civil. CYPE Ingenieros, S.A.
- Data: 27/09/2024
- Âmbito geográfico: Brasil
- Moeda: BRL
- Custos indiretos: 3 %
- Despesas gerais: 13 %
- Lucro: 6 %
- IVA: 17 %

## R Revestimentos e forros

### RB Argamassas industrializadas para rebocos

#### RBI Microargamassas de cal

**RBI010** m² Revestimento contínuo de paramentos com microargamassa de cal.
Revestimento contínuo de paramentos com microargamassa, de 3 a 4 mm de espessura, realizado sobre superfície não absorvente. PRIMÁRIO: à base de copolímeros acrílicos e vinílicos em emulsão aquosa, sem diluir. CAMADA BASE: microargamassa de cal, composta por cal hidráulica natural, com resistência à compressão de 5 a 15 N/mm², e inertes selecionados com granulometria de até 600 microns, cor a escolher, com resina acrílica, em duas camadas, (0,5 kg/m² cada camada) e malha de fibra de vidro anti-álcalis, de 2,2x2,3 mm de vão de malha, de 58 g/m² de massa superficial. CAMADA DECORATIVA: microargamassa de cal, composta por cal hidráulica natural, com resistência à compressão de 5 a 15 N/mm², e inertes selecionados com granulometria de até 100 microns, cor a escolher, com resina acrílica, em uma camada, (0,1 kg/m²). CAMADA DE VEDAÇÃO: primer à base de copolímeros acrílicos em emulsão aquosa, sem diluir e duas demãos de verniz de poliuretano alifático monocomponente.
Critérios considerados na determinação do preço da unidade de obra: O preço não inclui a superfície suporte.
Inclui: Limpeza da superfície suporte. Implantação das juntas de dilatação e panos de trabalho. Aplicação da camada de primer. Execução da mistura. Aplicação da camada base. Colocação da malha embutida na camada base. Aplicação da camada decorativa. Lixar as pequenas aderências e imperfeições. Aplicação da camada de vedante. Limpeza final da superfície acabada.
Critério de medição de projeto: Superfície medida em projeção horizontal, segundo documentação gráfica de Projeto.
Critério de quantitativos de obra: Medir-se-á, em projeção horizontal, a superfície realmente executada segundo especificações de Projeto.

| Código | Un | Descrição | Rendimento | Preço | Importância |
|---|---|---|---|---|---|
| mt28mcn031a | l | Primer à base de copolímeros acrílicos e vinílicos em emulsão aquosa, sem diluir, para regularizar a porosidade e melhorar a aderência dos suportes não absorventes, para aplicar com rolo. (material) | 0.1 | 20.94 | 2.094 |
| mt28mcc050a | m² | Malha de fibra de vidro anti-álcalis, de 2,2x2,3 mm de vão de malha, de 58 g/m² de massa superficial, para armar microargamassas. (material) | 1.05 | 6.65 | 6.983 |
| mt28mcn040b | kg | Microargamassa de cal, composta por cal hidráulica natural, com resistência à compressão de 5 a 15 N/mm², e inertes selecionados com granulometria de até 600 microns, cor a escolher, densidade 1200 kg/m³, resistência à compressão 5 N/mm², sem compostos orgânicos voláteis (COV), fornecida em sacos. (material) | 1 | 7.89 | 7.890 |
| mt28mcn050a | l | Resina acrílica em base aquosa. (material) | 0.385 | 19.94 | 7.677 |
| mt28mcn040d | kg | Microargamassa de cal, composta por cal hidráulica natural, com resistência à compressão de 5 a 15 N/mm², e inertes selecionados com granulometria de até 100 microns, cor a escolher, densidade 800 kg/m³, resistência à compressão 5 N/mm², sem compostos orgânicos voláteis (COV), fornecida em sacos. (material) | 0.1 | 26.31 | 2.631 |
| mt28mcn030a | l | Primer à base de copolímeros acrílicos em emulsão aquosa, sem diluir, para regularizar a porosidade e melhorar a aderência dos suportes absorventes, para aplicar com rolo. (material) | 0.1 | 19.94 | 1.994 |
| mt28mcn060a | l | Verniz de poliuretano alifático monocomponente, sem compostos orgânicos voláteis (COV). (material) | 0.2 | 158.41 | 31.682 |
| mo020 | h | Pedreiro. (mão de obra) | 0.768 | 32.24 | 24.760 |
| mo113 | h | Auxiliar de serviços gerais. (mão de obra) | 1.372 | 27.81 | 38.155 |
| % | % | Custos diretos complementares | 2 % | 123.866 | 2.477 |
|  |  | Custos diretos |  |  | 126.343 |

Resíduos:
- colocação: mt28mcn031a; fator de resíduo 0.050459
- colocação: mt28mcc050a; fator de resíduo 0.055
- colocação: mt28mcn040b; fator de resíduo 0.0066
- colocação: mt28mcn050a Resina acrílica em base aquosa; fator de resíduo 0.0523817
- colocação: mt28mcn040d; fator de resíduo 0.0066
- colocação: mt28mcn030a; fator de resíduo 0.052382
- colocação: mt28mcn060a Verniz de poliuretano alifático monocomponente, sem compostos orgânicos voláteis (COV); fator de resíduo 0.0275

## Recursos

**mt28mcn031a** l Primer à base de copolímeros acrílicos e vinílicos em emulsão aquosa
Dados técnicos: Custo energético 75.718 MJ; Emissão de CO2 2.882 kg; Código LER 17 09 04; Massa do elemento 1 kg; Volume 0.000667 m3
Resíduos:
- embalagem: re150104 Embalagens de metal. (componente de resíduo); rendimento 0.049 kg; Código LER 15 01 04; Massa do elemento 1 kg; Volume 0.001667 m3

**mt28mcc050a** m² Malha de fibra de vidro anti-álcalis
Dados técnicos: Custo energético 6.378 MJ; Emissão de CO2 0.314 kg; Código LER 17 02 03; Massa do elemento 0.058 kg; Volume 0.000097 m3
Resíduos:
- embalagem: re170203 Plástico. (componente de resíduo); rendimento 0.024 kg; Código LER 17 02 03; Massa do elemento 1 kg; Volume 0.001667 m3

**mt28mcn040b** kg Microargamassa de cal
Dados técnicos: Custo energético 9.068 MJ; Emissão de CO2 0.702 kg; Código LER 17 01 01; Massa do elemento 1 kg; Volume 0.000667 m3
Resíduos:
- embalagem: re150101 Embalagens de papel e cartão. (componente de resíduo); rendimento 0.014 kg; Código LER 15 01 01; Massa do elemento 1 kg; Volume 0.001333 m3

**mt28mcn050a** l Resina acrílica em base aquosa
Dados técnicos: Custo energético 86.990 MJ; Emissão de CO2 3.310 kg; Código LER 17 09 04; Massa do elemento 1.15 kg; Volume 0.000767 m3
Resíduos:
- embalagem: re150104 Embalagens de metal; rendimento 0.048 kg

**mt28mcn040d** kg Microargamassa de cal
Dados técnicos: Custo energético 9.068 MJ; Emissão de CO2 0.702 kg; Código LER 17 01 01; Massa do elemento 1 kg; Volume 0.000667 m3
Resíduos:
- embalagem: re150101 Embalagens de papel e cartão; rendimento 0.014 kg

**mt28mcn030a** l Primer à base de copolímeros acrílicos em emulsão aquosa
Dados técnicos: Custo energético 75.704 MJ; Emissão de CO2 2.882 kg; Código LER 17 09 04; Massa do elemento 1 kg; Volume 0.000667 m3
Resíduos:
- embalagem: re150104 Embalagens de metal; rendimento 0.048 kg

**mt28mcn060a** l Verniz de poliuretano alifático monocomponente, sem compostos orgânicos voláteis (COV)
Dados técnicos: Custo energético 32.340 MJ; Emissão de CO2 1.919 kg; Código LER 08 01 11; Massa do elemento 1 kg; Volume 0.001111 m3
Resíduos:
- embalagem: re150104 Embalagens de metal; rendimento 0.057 kg
