# Revestimento mural têxtil

- Propriedade do ficheiro: CYPE Ingenieros S.A.
- Formato: FIEBDC-3/2016
- Programa: Gerador de preços para construção civil. CYPE Ingenieros, S.A.
- Data: 17/06/2024
- Âmbito geográfico: Brasil
- Moeda: BRL
- Custos indiretos: 3 %
- Despesas gerais: 13 %
- Lucro: 6 %
- IVA: 17 %

## R Revestimentos e forros

### RD Decorativos

#### RDT Têxteis

**RDT010** m² Revestimento mural têxtil.
Revestimento mural com tecido decorativo de polipropileno de 3,0 mm de espessura, com suporte de papel e uma absorção acústica de 26 dB. Colocação em obra: com adesivo de contato à base de resina acrílica em dispersão aquosa.
Inclui: Limpeza e preparação da superfície suporte. Marcação. Corte e preparação do revestimento. Aplicação da cola. Colocação e fixação do revestimento. Limpeza da cola em excesso e passagem do rolo para tratamento das juntas. Resolução de encontros e pontos singulares.
Critério de medição de projeto: Superfície medida segundo documentação gráfica de Projeto, descontando as aberturas de superfície maior de 2 m².
Critério de quantitativos de obra: Medir-se-á a superfície realmente executada segundo especificações de Projeto, descontando as aberturas de superfície maior de 2 m².

| Código | Un | Descrição | Rendimento | Preço | Importância |
|---|---|---|---|---|---|
| mt18dww010a | kg | Adesivo de contato à base de resina acrílica em dispersão aquosa, para piso de borracha, linóleo, PVC, carpete e têxtil. (material) | 0.5 | 13.74 | 6.870 |
| mt29tex020a | m² | Tecido decorativo de polipropileno de 3 mm de espessura, com suporte de papel e uma absorção acústica de 26 dB, para revestimento de paramentos verticais interiores. (material) | 1.05 | 32.87 | 34.514 |
| mo027 | h | Colocador de carpetes e revestimentos têxteis. (mão de obra) | 0.334 | 32.24 | 10.768 |
| mo065 | h | Ajudante de colocador de carpetes e revestimentos têxteis. (mão de obra) | 0.334 | 30.23 | 10.097 |
| % | % | Custos diretos complementares | 2 % | 62.249 | 1.245 |
|  |  | Custos diretos |  |  | 63.494 |

Resíduos:
- colocação: mt18dww010a Adesivo de contato à base de resina acrílica em dispersão aquosa, para piso de borracha, linóleo, PVC, carpete e têxtil; fator de resíduo 0.038943
- colocação: mt29tex020a; fator de resíduo 0.0309367

## Recursos

**mt18dww010a** kg Adesivo de contato à base de resina acrílica em dispersão aquosa, para piso de borracha, linóleo, PVC, carpete e têxtil
Dados técnicos: Custo energético 75.527 MJ; Emissão de CO2 2.872 kg; Código LER 17 09 04; Massa do elemento 1 kg; Volume 0.000667 m3
Resíduos:
- embalagem: re170203 Plástico. (componente de resíduo); rendimento 0.003 kg; Código LER 17 02 03; Massa do elemento 1 kg; Volume 0.001667 m3

**mt29tex020a** m² Tecido decorativo de polipropileno de 3 mm de espessura
Dados técnicos: Custo energético 24.876 MJ; Emissão de CO2 0.816 kg; Código LER 20 01 11; Massa do elemento 0.6 kg; Volume 0.0008 m3
