# Degrau de vidro em escada metálica

- Propriedade do ficheiro: CYPE Ingenieros S.A.
- Formato: FIEBDC-3/2016
- Programa: Gerador de preços para construção civil. CYPE Ingenieros, S.A.
- Data: 27/08/2025
- Âmbito geográfico: Brasil
- Moeda: BRL
- Custos indiretos: 3 %
- Despesas gerais: 13 %
- Lucro: 6 %
- IVA: 17 %

## R Revestimentos e forros

### RE Degraus

#### REV De vidro

**REV020** Un Degrau de vidro em escada metálica.
Degrau de vidro laminado de segurança de 300x900 mm e 6+10+10 mm de espessura, translúcido, com as bordas polidos, com resistência ao deslizamento alta, apoiado em bandas de borracha sintética EPDM, colocadas sobre a estrutura metálica da escada e ajustado lateralmente com bandas do mesmo material. Inclusive silicone sintético incolor para rejuntamento.
Critérios considerados na determinação do preço da unidade de obra: O preço não inclui a estrutura metálica.
Inclui: Colocação das bandas de apoio e de ajuste lateral, sobre a estrutura suporte. Colocação dos degraus. Vedação de juntas. Limpeza do tramo.
Critério de medição de projeto: Número de unidades previstas, segundo documentação gráfica de Projeto.
Critério de quantitativos de obra: Medir-se-á o número de unidades realmente executadas segundo especificações de Projeto.

| Código | Un | Descrição | Rendimento | Preço | Importância |
|---|---|---|---|---|---|
| mt21vlp040hb | Un | Degrau de vidro laminado de segurança, de 300x900 mm e 6+10+10 mm de espessura, translúcido, composto por vidro exterior temperado de 6 mm de espessura, com resistência ao deslizamento alta através da aplicação de um tratamento anti-deslizante na sua face exterior, vidro intermediário temperado de 10 mm de espessura e vidro interior temperado de 10 mm de espessura, unidos mediante dois filmes incolores de polivinil butiral, com as bordas polidos. (material) | 1 | 108.69 | 108.690 |
| mt21vlp020b | m | Banda de borracha sintética EPDM de 25 mm de largura e 5 mm de espessura, dureza Shore A aproximada de 60, para o ajuste lateral à estrutura suporte das peças de vidro pisável, fornecida em rolos de 10 m de comprimento. (material) | 0.3 | 16.83 | 5.049 |
| mt21vlp030a | m | Banda de borracha sintética EPDM de 45 mm de largura e 5 mm de espessura, para o apoio sobre a estrutura suporte das peças de vidro pisável, fornecida em rolos de 10 m de comprimento. (material) | 0.3 | 27.04 | 8.112 |
| mt21vva015a | Un | Cartucho de 310 ml de silicone neutro, incolor, dureza Shore A aproximada de 23, segundo ISO 868 e recuperação elástica >=80%, segundo ISO 7389. (material) | 0.05 | 17.34 | 0.867 |
| mt21vva021 | Un | Material auxiliar para a colocação de vidros. (material) | 1 | 3.78 | 3.780 |
| mo055 | h | Vidraceiro. (mão de obra) | 0.261 | 28.73 | 7.499 |
| mo110 | h | Ajudante de vidraceiro. (mão de obra) | 0.261 | 26.76 | 6.984 |
| % | % | Custos diretos complementares | 2 % | 140.981 | 2.820 |
|  |  | Custos diretos |  |  | 143.801 |

Resíduos:
- colocação: mt21vlp040hb; fator de resíduo 0.0055
- colocação: mt21vlp020b; fator de resíduo 0.0680347
- colocação: mt21vlp030a; fator de resíduo 0.0666525
- colocação: mt21vva015a; fator de resíduo 0.06

## Recursos

**mt21vlp040hb** Un Degrau de vidro laminado de segurança
Dados técnicos: Custo energético 251.467 MJ; Emissão de CO2 18.246 kg; Código LER 17 02 02; Massa do elemento 17.6 kg; Volume 0.0176 m3
Resíduos:
- embalagem: re170201 Madeira. (componente de resíduo); rendimento 0.034 kg; Código LER 17 02 01; Massa do elemento 1 kg; Volume 0.000909 m3
- embalagem: re170203 Plástico. (componente de resíduo); rendimento 0.001 kg; Código LER 17 02 03; Massa do elemento 1 kg; Volume 0.001667 m3

**mt21vlp020b** m Banda de borracha sintética EPDM de 25 mm de largura e 5 mm de espessura
Dados técnicos: Custo energético 10.133 MJ; Emissão de CO2 0.320 kg; Código LER 17 02 03; Massa do elemento 0.144 kg; Volume 0.00024 m3
Resíduos:
- embalagem: re170203 Plástico; rendimento 0.002 kg

**mt21vlp030a** m Banda de borracha sintética EPDM de 45 mm de largura e 5 mm de espessura
Dados técnicos: Custo energético 18.138 MJ; Emissão de CO2 0.571 kg; Código LER 17 02 03; Massa do elemento 0.259 kg; Volume 0.000432 m3
Resíduos:
- embalagem: re170203 Plástico; rendimento 0.003 kg

**mt21vva015a** Un Cartucho de 310 ml de silicone neutro
Dados técnicos: Custo energético 87.088 MJ; Emissão de CO2 3.667 kg; Código LER 17 09 04; Massa do elemento 0.45 kg; Volume 0.0003 m3
Resíduos:
- embalagem: re170203 Plástico; rendimento 0.1 kg
