# Esmalte sobre esquadria de aço galvanizado ou metal não ferroso

- Propriedade do ficheiro: CYPE Ingenieros S.A.
- Formato: FIEBDC-3/2016
- Programa: Gerador de preços para construção civil. CYPE Ingenieros, S.A.
- Data: 27/09/2024
- Âmbito geográfico: Brasil
- Moeda: BRL
- Custos indiretos: 3 %
- Despesas gerais: 13 %
- Lucro: 6 %
- IVA: 17 %

## R Revestimentos e forros

### RN Pinturas em metais

#### RNE Esmaltes

**RNE031** m² Esmalte sobre esquadria de aço galvanizado ou metal não ferroso.
Aplicação manual de duas demãos de esmalte de poliuretano, cor branca, acabamento brilhante, (rendimento: 0,077 l/m² cada demão); aplicação prévia de uma demão de primer fosfocromatante de um só componente, cor cinza, acabamento mate (rendimento: 0,057 l/m²), sobre porta interior, cega, de aço galvanizado ou metal não ferroso.
Inclui: Preparação e limpeza da superfície suporte. Aplicação de uma demão de fundo. Aplicação de duas demãos de acabamento.
Critério de medição de projeto: Superfície medida segundo documentação gráfica de Projeto, sem descontar aberturas, por ambas as faces, incluindo as guarnições.
Critério de quantitativos de obra: Medir-se-á a superfície realmente executada segundo especificações de Projeto, por ambas as faces, incluindo as guarnições.

| Código | Un | Descrição | Rendimento | Preço | Importância |
|---|---|---|---|---|---|
| mt27pfi202a | l | Primer fosfocromatante de um só componente, cor cinza, acabamento mate, à base de resinas de polivinil butiral modificado, pigmentos antioxidantes isentos de cromatos, pigmentos extendedores e dissolvente formado à base de uma mistura de hidrocarbonetos, álcoois e dissolvente cetónico, para aplicar com trincha ou pistola sobre superfícies metálicas. (material) | 0.057 | 44.56 | 2.540 |
| mt27esp010a | l | Esmalte de poliuretano, cor branca, acabamento brilhante, à base de resinas acrílicas hidroxiladas, isocianatos alifáticos, pigmentos minerais, pigmentos orgânicos e dissolvente formado à base de uma mistura de hidrocarbonetos e dissolvente cetónico, de muito alta resistência à corrosão, para aplicar com pistola sobre superfícies metálicas. (material) | 0.154 | 60.46 | 9.311 |
| mo038 | h | Pintor. (mão de obra) | 0.613 | 32.24 | 19.763 |
| mo076 | h | Ajudante de pintor. (mão de obra) | 0.122 | 30.23 | 3.688 |
| % | % | Custos diretos complementares | 2 % | 35.302 | 0.706 |
|  |  | Custos diretos |  |  | 36.008 |
