# Pintura com tinta para uso alimentar

- Propriedade do ficheiro: CYPE Ingenieros S.A.
- Formato: FIEBDC-3/2016
- Programa: Gerador de preços para construção civil. CYPE Ingenieros, S.A.
- Data: 17/06/2024
- Âmbito geográfico: Brasil
- Moeda: BRL
- Custos indiretos: 3 %
- Despesas gerais: 13 %
- Lucro: 6 %
- IVA: 17 %

## R Revestimentos e forros

### RO Pinturas específicas

#### ROA Uso alimentar

**ROA010** m² Pintura com tinta para uso alimentar.
Aplicação manual de duas demãos de tinta para interior, de dois componentes à base de resina epóxi, cor a escolher, acabamento mate, textura lisa, anti-deslizante, de alta resistência mecânica e resistente aos agentes químicos, (rendimento: 0,65 kg/m² cada demão), com prévia aplicação de uma demão de primer de dois componentes, à base de resina epóxi de baixa viscosidade, escovamento e lavagem da superfície a pintar através de decapagem química com uma solução de ácido clorídrico a 10% em água, sobre superfícies interiores de tanques ou silos de concreto para uso alimentar.
Inclui: Limpeza e preparação da superfície suporte. Aplicação de primer. Preparação da mistura. Aplicação de duas demãos de acabamento.
Critério de medição de projeto: Superfície medida segundo documentação gráfica de Projeto, com o mesmo critério que o suporte base.
Critério de quantitativos de obra: Medir-se-á a superfície realmente executada segundo especificações de Projeto, com o mesmo critério que o suporte base.

| Código | Un | Descrição | Rendimento | Preço | Importância |
|---|---|---|---|---|---|
| mt27pfj120 | l | Solução de ácido clorídrico diluído em dez partes de água. (material) | 0.2 | 14.96 | 2.992 |
| mt27pxp035b | kg | Primer de dois componentes, à base de resina epóxi de baixa viscosidade, para aplicar com trincha, rolo ou pistola. (material) | 0.25 | 42.59 | 10.648 |
| mt27pxp030ba | kg | Tinta para interior, de dois componentes à base de resina epóxi, cor a escolher, acabamento mate, textura lisa, anti-deslizante, de alta resistência mecânica e resistente aos agentes químicos. (material) | 1.3 | 38.18 | 49.634 |
| mo038 | h | Pintor. (mão de obra) | 0.201 | 32.24 | 6.480 |
| mo076 | h | Ajudante de pintor. (mão de obra) | 0.201 | 30.23 | 6.076 |
| % | % | Custos diretos complementares | 2 % | 75.830 | 1.517 |
|  |  | Custos diretos |  |  | 77.347 |

Resíduos:
- colocação: mt27pfj120 Solução de ácido clorídrico diluído em dez partes de água; fator de resíduo 0.014

## Recursos

**mt27pfj120** l Solução de ácido clorídrico diluído em dez partes de água
Dados técnicos: Custo energético 2.026 MJ; Emissão de CO2 0.136 kg; Código LER 06 01 06; Massa do elemento 1.049 kg; Volume 0.001049 m3
Resíduos:
- embalagem: re170203 Plástico. (componente de resíduo); rendimento 0.003 kg; Código LER 17 02 03; Massa do elemento 1 kg; Volume 0.001667 m3
