# Marco perimetral para tapete de entrada do edifício

- Propriedade do ficheiro: CYPE Ingenieros S.A.
- Formato: FIEBDC-3/2016
- Programa: Gerador de preços para construção civil. CYPE Ingenieros, S.A.
- Data: 17/06/2024
- Âmbito geográfico: Brasil
- Moeda: BRL
- Custos indiretos: 3 %
- Despesas gerais: 13 %
- Lucro: 6 %
- IVA: 17 %

## R Revestimentos e forros

### RS Pisos

#### RSF Carpetes e tapetes

**RSF020** m Marco perimetral para tapete de entrada do edifício.
Marco perimetral para tapete de entrada do edifício, formada por perfis angulares de alumínio, acabamento anodizado, com abas de 25x20 mm de comprimento e 3 mm de espessura. COLOCAÇÃO: em rebaixo do piso.
Critérios considerados na determinação do preço da unidade de obra: O preço não inclui a formação da caixa.
Inclui: Preparação da superfície suporte. Colocação e fixação mecânica do perfil. Vedação das juntas.
Critério de medição de projeto: Comprimento medido segundo documentação gráfica de Projeto.
Critério de quantitativos de obra: Medir-se-á o comprimento realmente executado segundo especificações de Projeto.

| Código | Un | Descrição | Rendimento | Preço | Importância |
|---|---|---|---|---|---|
| mt18fel020ff | m | Marco perimetral para tapete de entrada do edifício, formada por perfis angulares de alumínio, acabamento anodizado, com abas de 25x20 mm de comprimento e 3 mm de espessura, e elementos de fixação ao suporte. (material) | 1 | 71.21 | 71.210 |
| mt20wwa030 | Un | Cartucho de 310 cm³ de massa de poliuretano impermeável. (material) | 0.032 | 21.78 | 0.697 |
| mo027 | h | Colocador de carpetes e revestimentos têxteis. (mão de obra) | 0.105 | 32.24 | 3.385 |
| % | % | Custos diretos complementares | 2 % | 75.292 | 1.506 |
|  |  | Custos diretos |  |  | 76.798 |

Resíduos:
- colocação: mt18fel020ff; fator de resíduo 0.024
- colocação: mt20wwa030 Cartucho de 310 cm³ de massa de poliuretano impermeável; fator de resíduo 0.06

## Recursos

**mt18fel020ff** m Marco perimetral para tapete de entrada do edifício
Dados técnicos: Custo energético 41.237 MJ; Emissão de CO2 3.097 kg; Código LER 17 04 02; Massa do elemento 0.354 kg; Volume 0.000236 m3
Resíduos:
- embalagem: re170203 Plástico. (componente de resíduo); rendimento 0.008 kg; Código LER 17 02 03; Massa do elemento 1 kg; Volume 0.001667 m3

**mt20wwa030** Un Cartucho de 310 cm³ de massa de poliuretano impermeável
Dados técnicos: Custo energético 12.716 MJ; Emissão de CO2 0.628 kg; Código LER 17 09 04; Massa do elemento 0.021 kg; Volume 0.000014 m3
Resíduos:
- embalagem: re170203 Plástico; rendimento 0.1 kg
