# Perfil para junta estrutural

- Propriedade do ficheiro: CYPE Ingenieros S.A.
- Formato: FIEBDC-3/2016
- Programa: Gerador de preços para construção civil. CYPE Ingenieros, S.A.
- Data: 17/06/2024
- Âmbito geográfico: Brasil
- Moeda: BRL
- Custos indiretos: 3 %
- Despesas gerais: 13 %
- Lucro: 6 %
- IVA: 17 %

## R Revestimentos e forros

### RS Pisos

#### RSG Cerâmicos

**RSG032** m Perfil para junta estrutural.
Perfil para juntas estruturais, de alumínio, de 14 mm de altura, com junta de absorção de movimentos de borracha sintética, de 20 mm de largura, cor bege claro RAL 1019, e perfurações trapezoidais para a sua fixação.
Inclui: Marcação da disposição das peças segundo o seu comprimento. Corte das peças. Fixação das peças.
Critério de medição de projeto: Comprimento medido segundo documentação gráfica de Projeto.
Critério de quantitativos de obra: Medir-se-á o comprimento realmente executado segundo especificações de Projeto.

| Código | Un | Descrição | Rendimento | Preço | Importância |
|---|---|---|---|---|---|
| mt18jrs400dicK3 | m | Perfil para juntas estruturais, de alumínio, de 14 mm de altura, com junta de absorção de movimentos de borracha sintética, de 20 mm de largura, cor bege claro RAL 1019, e perfurações trapezoidais para a sua fixação, fornecido em barras de 2,5 m de comprimento. (material) | 1.05 | 74.64 | 78.372 |
| mo023 | h | Ladrilhista. (mão de obra) | 0.157 | 32.24 | 5.062 |
| % | % | Custos diretos complementares | 2 % | 83.434 | 1.669 |
|  |  | Custos diretos |  |  | 85.103 |

Resíduos:
- colocação: mt18jrs400dicK3; fator de resíduo 0.024

## Recursos

**mt18jrs400dicK3** m Perfil para juntas estruturais
Dados técnicos: Custo energético 34.360 MJ; Emissão de CO2 2.510 kg; Código LER 17 04 02; Massa do elemento 0.3 kg; Volume 0.0002 m3
Resíduos:
- embalagem: re170203 Plástico. (componente de resíduo); rendimento 0.008 kg; Código LER 17 02 03; Massa do elemento 1 kg; Volume 0.001667 m3
