# Piso vinílico heterogéneo, em réguas

- Propriedade do ficheiro: CYPE Ingenieros S.A.
- Formato: FIEBDC-3/2016
- Programa: Gerador de preços para construção civil. CYPE Ingenieros, S.A.
- Data: 27/09/2024
- Âmbito geográfico: Brasil
- Moeda: BRL
- Custos indiretos: 3 %
- Despesas gerais: 13 %
- Lucro: 6 %
- IVA: 17 %

## R Revestimentos e forros

### RS Pisos

#### RSS De borracha, de linóleo e vinílicos

**RSS048** m² Piso vinílico heterogéneo, em réguas.
Piso vinílico heterogéneo acabamento imitação madeira, Classe 31: Comercial moderado, fornecido em réguas de 177,8x1219,2x5 mm. Colocação em obra: através do sistema 'Loose-Lay', prévia fixação com adesivo à base de copolímeros acrílicos modificados em dispersão aquosa da fiada central, sobre camada fina de nivelação.
Critérios considerados na determinação do preço da unidade de obra: O preço não inclui a camada fina de nivelação.
Inclui: Implantação e recorte do piso. Fixação das peças da fiada central, com adesivo. Colocação e fixação das sucessivas fiadas. Resolução de encontros e pontos singulares. Eliminação e limpeza do material sobrante. Limpeza final do piso.
Critério de medição de projeto: Superfície útil, medida segundo documentação gráfica de Projeto, descontando as aberturas de superfície maior de 1 m².
Critério de quantitativos de obra: Medir-se-á a superfície realmente executada segundo especificações de Projeto, descontando as aberturas de superfície maior de 1 m².

| Código | Un | Descrição | Rendimento | Preço | Importância |
|---|---|---|---|---|---|
| mt18adq020a | kg | Adesivo à base de copolímeros acrílicos modificados em dispersão aquosa, sem dissolventes, cor bege, para aplicar em interiores, para a colagem de pisos de PVC, linóleo e carpete. (material) | 0.075 | 12.17 | 0.913 |
| mt18pve040rr | m² | Régua heterogénea de PVC, autoportante, para interior, acabamento imitação madeira, de 177,8x1219,2x5 mm, Classe 31: Comercial moderado segundo ISO 10874, bactericida, Euroclasse B-s2, d0 de reação ao fogo. (material) | 1.05 | 66.07 | 69.374 |
| mo026 | h | Colocador de revestimentos flexíveis. (mão de obra) | 0.152 | 32.24 | 4.900 |
| mo064 | h | Ajudante de colocador de revestimentos flexíveis. (mão de obra) | 0.152 | 30.23 | 4.595 |
| % | % | Custos diretos complementares | 2 % | 79.782 | 1.596 |
|  |  | Custos diretos |  |  | 81.378 |

Resíduos:
- colocação: mt18pve040rr; fator de resíduo 0.0445101

## Recursos

**mt18pve040rr** m² Régua heterogénea de PVC
Dados técnicos: Custo energético 350.706 MJ; Emissão de CO2 38.437 kg; Código LER 17 02 03; Massa do elemento 7.842 kg; Volume 0.01307 m3
Resíduos:
- embalagem: re170203 Plástico. (componente de resíduo); rendimento 0.035 kg; Código LER 17 02 03; Massa do elemento 1 kg; Volume 0.001667 m3
