# Rodapé de PVC

- Propriedade do ficheiro: CYPE Ingenieros S.A.
- Formato: FIEBDC-3/2016
- Programa: Gerador de preços para construção civil. CYPE Ingenieros, S.A.
- Data: 18/06/2025
- Âmbito geográfico: Brasil
- Moeda: BRL
- Custos indiretos: 3 %
- Despesas gerais: 13 %
- Lucro: 6 %
- IVA: 17 %

## R Revestimentos e forros

### RS Pisos

#### RSS De borracha, de linóleo e vinílicos

**RSS100** m Rodapé de PVC.
Rodapé flexível de PVC, de 70x20 mm, cor a escolher. Colocação em obra: com cola.
Inclui: Limpeza e preparação da superfície suporte. Marcação. Corte, colocação e fixação do rodapé.
Critério de medição de projeto: Comprimento medido segundo documentação gráfica de Projeto, sem incluir vãos de portas. Não foi incrementada a medição por perdas, uma vez que na composição se considerou 5% a mais.
Critério de quantitativos de obra: Medir-se-á o comprimento realmente executado segundo especificações de Projeto.

| Código | Un | Descrição | Rendimento | Preço | Importância |
|---|---|---|---|---|---|
| mt18dww020a | l | Cola de cloropreno, de base solvente monocomponente. (material) | 0.07 | 19.85 | 1.390 |
| mt18rpv010c | m | Rodapé flexível de PVC, de 70x20 mm, cor a escolher, fornecido em rolos de 50 m de comprimento. (material) | 1.05 | 12.02 | 12.621 |
| mo026 | h | Colocador de revestimentos flexíveis. (mão de obra) | 0.078 | 33.34 | 2.601 |
| % | % | Custos diretos complementares | 2 % | 16.612 | 0.332 |
|  |  | Custos diretos |  |  | 16.944 |

Resíduos:
- colocação: mt18rpv010c Rodapé flexível de PVC, de 70x20 mm, cor a escolher, fornecido em rolos de 50 m de comprimento; fator de resíduo 0.08

## Recursos

**mt18rpv010c** m Rodapé flexível de PVC, de 70x20 mm, cor a escolher, fornecido em rolos de 50 m de comprimento
Dados técnicos: Custo energético 152.015 MJ; Emissão de CO2 2.917 kg; Código LER 17 02 03; Massa do elemento 1.95 kg; Volume 0.00325 m3
Resíduos:
- embalagem: re150101 Embalagens de papel e cartão. (componente de resíduo); rendimento 0.018 kg; Código LER 15 01 01; Massa do elemento 1 kg; Volume 0.001333 m3
- embalagem: re170201 Madeira. (componente de resíduo); rendimento 0.052 kg; Código LER 17 02 01; Massa do elemento 1 kg; Volume 0.000909 m3
- embalagem: re170203 Plástico. (componente de resíduo); rendimento 0.003 kg; Código LER 17 02 03; Massa do elemento 1 kg; Volume 0.001667 m3
