# Bacia sanitária com tanque baixo, de porcelana sanitária, "ROCA"

- Propriedade do ficheiro: CYPE Ingenieros S.A.
- Formato: FIEBDC-3/2016
- Programa: Gerador de preços para construção civil. CYPE Ingenieros, S.A.
- Data: 17/06/2024
- Âmbito geográfico: Brasil
- Moeda: BRL
- Custos indiretos: 3 %
- Despesas gerais: 13 %
- Lucro: 6 %
- IVA: 17 %

## S Sinalização e equipamento

### SA Aparelhos sanitários

#### SAI Bacias sanitárias

**SAI010** Un Bacia sanitária com tanque baixo, de porcelana sanitária, "ROCA".
Taça compacta de bacia sanitária de tanque baixo, para encostar à parede, de porcelana sanitária, modelo Meridian "ROCA", cor Blanco, de 370x600x790 mm, com cisterna de bacia sanitária, de dupla descarga, de 360x140x355 mm, assento e tampa de bacia sanitária, com dobradiças de aço inoxidável. Inclusive válvula de regulação, ligação de alimentação flexível e silicone para rejuntamento.
Inclui: Marcação. Colocação e fixação do aparelho. Montagem do elemento de drenagem. Ligação à rede de drenagem. Montagem da torneira. Ligação à rede de água fria. Verificação do seu correto funcionamento. Vedação de juntas.
Critério de medição de projeto: Número de unidades previstas, segundo documentação gráfica de Projeto.
Critério de quantitativos de obra: Medir-se-á o número de unidades realmente colocadas segundo especificações de Projeto.

| Código | Un | Descrição | Rendimento | Preço | Importância |
|---|---|---|---|---|---|
| mt30smr019g | Un | Taça compacta de bacia sanitária de tanque baixo, para encostar à parede, de porcelana sanitária, modelo Meridian "ROCA", cor Blanco, de 370x600x790 mm, com jogo de fixação. (material) | 1 | 639.49 | 639.490 |
| mt30smr021c | Un | Cisterna de bacia sanitária, de dupla descarga, de porcelana sanitária, modelo Meridian "ROCA", cor Blanco, de 360x140x355 mm, com jogo de mecanismos de dupla descarga de 3/4,5 litros. (material) | 1 | 589.33 | 589.330 |
| mt30smr022c | Un | Assento e tampa de bacia sanitária, com dobradiças de aço inoxidável, modelo Meridian "ROCA", cor Blanco. (material) | 1 | 210.23 | 210.230 |
| mt30lla020 | Un | Válvula de secionamento de 1/2", para bacia sanitária, acabamento cromado. (material) | 1 | 69.26 | 69.260 |
| mt38tew010a | Un | Tubo de ligação flexível de 20 cm e 1/2" de diâmetro. (material) | 1 | 53.57 | 53.570 |
| mt30www005 | Un | Cartucho de 300 ml de silicone ácida monocomponente, fungicida, para vedação de juntas em ambientes úmidos. (material) | 0.012 | 22.39 | 0.269 |
| mo008 | h | Encanador. (mão de obra) | 1.254 | 40.91 | 51.301 |
| % | % | Custos diretos complementares | 2 % | 1613.450 | 32.269 |
|  |  | Custos diretos |  |  | 1645.719 |

Resíduos:
- colocação: mt30www005 Cartucho de 300 ml de silicone ácida monocomponente, fungicida, para vedação de juntas em ambientes úmidos; fator de resíduo 0.06

## Recursos

**mt30smr022c** Un Assento e tampa de bacia sanitária, com dobradiças de aço inoxidável, modelo Meridian "ROCA", cor Blanco
Dados técnicos: Custo energético 213.175 MJ; Emissão de CO2 10.643 kg
Resíduos:
- embalagem: re150101 Embalagens de papel e cartão. (componente de resíduo); rendimento 0.072 kg; Código LER 15 01 01; Massa do elemento 1 kg; Volume 0.001333 m3

**mt30www005** Un Cartucho de 300 ml de silicone ácida monocomponente, fungicida, para vedação de juntas em ambientes úmidos
Dados técnicos: Custo energético 87.088 MJ; Emissão de CO2 3.667 kg; Código LER 17 09 04; Massa do elemento 0.45 kg; Volume 0.0003 m3
Resíduos:
- embalagem: re170203 Plástico. (componente de resíduo); rendimento 0.1 kg; Código LER 17 02 03; Massa do elemento 1 kg; Volume 0.001667 m3
