# Pia hospitalar suspensa de porcelana sanitária

- Propriedade do ficheiro: CYPE Ingenieros S.A.
- Formato: FIEBDC-3/2016
- Programa: Gerador de preços para construção civil. CYPE Ingenieros, S.A.
- Data: 17/06/2024
- Âmbito geográfico: Brasil
- Moeda: BRL
- Custos indiretos: 3 %
- Despesas gerais: 13 %
- Lucro: 6 %
- IVA: 17 %

## S Sinalização e equipamento

### SA Aparelhos sanitários

#### SAV Pias hospitalares

**SAV015** Un Pia hospitalar suspensa de porcelana sanitária.
Pia hospitalar suspensa, de porcelana sanitária acabamento vitrificado, cor branca acabamento brilhante, de 455x380x355 mm, com grelha de aço acabamento cromado brilhante, com sifão para pia hospitalar. Inclusive silicone para rejuntamento.
Critérios considerados na determinação do preço da unidade de obra: O preço não inclui a torneira.
Inclui: Marcação. Colocação e fixação do aparelho. Montagem do elemento de drenagem. Ligação à rede de drenagem. Verificação do seu correto funcionamento. Vedação de juntas.
Critério de medição de projeto: Número de unidades previstas, segundo documentação gráfica de Projeto.
Critério de quantitativos de obra: Medir-se-á o número de unidades realmente colocadas segundo especificações de Projeto.

| Código | Un | Descrição | Rendimento | Preço | Importância |
|---|---|---|---|---|---|
| mt30vai020a | Un | Pia hospitalar suspensa, de porcelana sanitária acabamento vitrificado, cor branca acabamento brilhante, de 455x380x355 mm, com grelha de aço acabamento cromado brilhante. (material) | 1 | 723.97 | 723.970 |
| mt30vai023a | Un | Sifão para pia hospitalar. (material) | 1 | 101.36 | 101.360 |
| mt30www005 | Un | Cartucho de 300 ml de silicone ácida monocomponente, fungicida, para vedação de juntas em ambientes úmidos. (material) | 0.012 | 22.39 | 0.269 |
| mo008 | h | Encanador. (mão de obra) | 1.254 | 40.91 | 51.301 |
| % | % | Custos diretos complementares | 2 % | 876.900 | 17.538 |
|  |  | Custos diretos |  |  | 894.438 |

Resíduos:
- colocação: mt30vai023a Sifão para pia hospitalar; fator de resíduo 0.0237708
- colocação: mt30www005 Cartucho de 300 ml de silicone ácida monocomponente, fungicida, para vedação de juntas em ambientes úmidos; fator de resíduo 0.06

## Recursos

**mt30vai023a** Un Sifão para pia hospitalar
Dados técnicos: Custo energético 23.271 MJ; Emissão de CO2 1.186 kg; Código LER 17 02 03; Massa do elemento 0.24 kg; Volume 0.0004 m3
Resíduos:
- embalagem: re150101 Embalagens de papel e cartão. (componente de resíduo); rendimento 0.037 kg; Código LER 15 01 01; Massa do elemento 1 kg; Volume 0.001333 m3

**mt30www005** Un Cartucho de 300 ml de silicone ácida monocomponente, fungicida, para vedação de juntas em ambientes úmidos
Dados técnicos: Custo energético 87.088 MJ; Emissão de CO2 3.667 kg; Código LER 17 09 04; Massa do elemento 0.45 kg; Volume 0.0003 m3
Resíduos:
- embalagem: re170203 Plástico. (componente de resíduo); rendimento 0.1 kg; Código LER 17 02 03; Massa do elemento 1 kg; Volume 0.001667 m3
