# Frigorífico

- Propriedade do ficheiro: CYPE Ingenieros S.A.
- Formato: FIEBDC-3/2016
- Programa: Gerador de preços para construção civil. CYPE Ingenieros, S.A.
- Data: 27/09/2024
- Âmbito geográfico: Brasil
- Moeda: BRL
- Custos indiretos: 3 %
- Despesas gerais: 13 %
- Lucro: 6 %
- IVA: 17 %

## S Sinalização e equipamento

### SC Cozinhas/lavanderias

#### SCE Eletrodomésticos

**SCE050** Un Frigorífico.
Frigorífico combinado, de 540 mm de largura, 1935 mm de altura e 545 mm de profundidade, cor branca, capacidade dos compartimentos do frigorífico 215 l, capacidade dos compartimentos do congelador 69 l, consumo de energia anual 279 kWh, índice de eficiência energética EEI entre 100 e 125, emissão de ruído aéreo entre 36 e 42 dBA.
Inclui: Marcação. Colocação do aparelho. Ligação à rede elétrica. Verificação do seu correto funcionamento.
Critério de medição de projeto: Número de unidades previstas, segundo documentação gráfica de Projeto.
Critério de quantitativos de obra: Medir-se-á o número de unidades realmente colocadas segundo especificações de Projeto.

| Código | Un | Descrição | Rendimento | Preço | Importância |
|---|---|---|---|---|---|
| mt32fri010eaU | Un | Frigorífico combinado, de 540 mm de largura, 1935 mm de altura e 545 mm de profundidade, cor branca, capacidade dos compartimentos do frigorífico 215 l, capacidade dos compartimentos do congelador 69 l, consumo de energia anual 279 kWh, índice de eficiência energética EEI entre 100 e 125, emissão de ruído aéreo entre 36 e 42 dBA. (material) | 1 | 2227.96 | 2227.960 |
| mo003 | h | Eletricista. (mão de obra) | 0.314 | 40.91 | 12.846 |
| % | % | Custos diretos complementares | 2 % | 2240.806 | 44.816 |
|  |  | Custos diretos |  |  | 2285.622 |

## Recursos

**mt32fri010eaU** Un Frigorífico combinado
Dados técnicos: Custo energético 1700.468 MJ; Emissão de CO2 70.376 kg
Resíduos:
- embalagem: re150101 Embalagens de papel e cartão. (componente de resíduo); rendimento 1.5 kg; Código LER 15 01 01; Massa do elemento 1 kg; Volume 0.001333 m3
- embalagem: re170604 Materiais de isolamento que não contêm substâncias perigosas. (componente de resíduo); rendimento 0.075 kg; Código LER 17 06 04; Massa do elemento 1 kg; Volume 0.001667 m3
