# Protetor completo para radiador, de espuma de poliuretano de alta densidade reforçada com estrutura tubular metálica

- Propriedade do ficheiro: CYPE Ingenieros S.A.
- Formato: FIEBDC-3/2016
- Programa: Gerador de preços para construção civil. CYPE Ingenieros, S.A.
- Data: 17/06/2024
- Âmbito geográfico: Brasil
- Moeda: BRL
- Custos indiretos: 3 %
- Despesas gerais: 13 %
- Lucro: 6 %
- IVA: 17 %

## S Sinalização e equipamento

### SD Proteções

#### SDA Protetores para radiadores

**SDA031** Un Protetor completo para radiador, de espuma de poliuretano de alta densidade reforçada com estrutura tubular metálica.
Protetor completo para radiador, de espuma de poliuretano de alta densidade reforçada com uma estrutura tubular metálica, de entre 2500 e 3000 mm de comprimento, com recobrimento de PVC, cor a escolher. Colocação em obra: aparafusado à superfície suporte com chapas metálicas.
Inclui: Marcação. Montagem e fixação.
Critério de medição de projeto: Número de unidades previstas, segundo documentação gráfica de Projeto.
Critério de quantitativos de obra: Medir-se-á o número de unidades realmente colocadas segundo especificações de Projeto.

| Código | Un | Descrição | Rendimento | Preço | Importância |
|---|---|---|---|---|---|
| mt53pdi160e | Un | Protetor completo para radiador, de espuma de poliuretano de alta densidade reforçada com uma estrutura tubular metálica, de entre 2500 e 3000 mm de comprimento, com recobrimento de PVC, cor a escolher e chapas metálicas com furos para aparafusar à superfície suporte, Euroclasse B-s1, d0 de reação ao fogo. (material) | 1 | 1302.33 | 1302.330 |
| mt26aaa240da | Un | Bucha de nylon com parafuso de cabeça escareada, de aço inoxidável AISI 304, de 6 mm de diâmetro e 35 mm de comprimento. (material) | 4 | 0.67 | 2.680 |
| mo080 | h | Ajudante de montador. (mão de obra) | 0.314 | 30.23 | 9.492 |
| % | % | Custos diretos complementares | 2 % | 1314.502 | 26.290 |
|  |  | Custos diretos |  |  | 1340.792 |

Resíduos:
- colocação: mt26aaa240da Bucha de nylon com parafuso de cabeça escareada, de aço inoxidável AISI 304, de 6 mm de diâmetro e 35 mm de comprimento; fator de resíduo 0.0045

## Recursos

**mt26aaa240da** Un Bucha de nylon com parafuso de cabeça escareada, de aço inoxidável AISI 304, de 6 mm de diâmetro e 35 mm de comprimento
Dados técnicos: Custo energético 0.227 MJ; Emissão de CO2 0.028 kg; Código LER 17 04 05; Massa do elemento 0.004 kg; Volume 0.000002 m3
Resíduos:
- embalagem: re150101 Embalagens de papel e cartão. (componente de resíduo); rendimento 0.001 kg; Código LER 15 01 01; Massa do elemento 1 kg; Volume 0.001333 m3
