# Protetor de esquinas, de espuma de poliuretano de alta densidade, para exterior

- Propriedade do ficheiro: CYPE Ingenieros S.A.
- Formato: FIEBDC-3/2016
- Programa: Gerador de preços para construção civil. CYPE Ingenieros, S.A.
- Data: 27/09/2024
- Âmbito geográfico: Brasil
- Moeda: BRL
- Custos indiretos: 3 %
- Despesas gerais: 13 %
- Lucro: 6 %
- IVA: 17 %

## S Sinalização e equipamento

### SD Proteções

#### SDC Protetores de esquinas

**SDC030** Un Protetor de esquinas, de espuma de poliuretano de alta densidade, para exterior.
Protetor de esquinas a 90°, de espuma de poliuretano de alta densidade, para exterior, com abas de 90x90 mm, 10 mm de espessura e 1200 mm de comprimento, com recobrimento de PVC, cor a escolher, e abas reforçadas nos seus extremos. Colocação em obra: com buchas e parafusos.
Inclui: Limpeza e preparação da superfície. Marcação. Colocação da proteção.
Critério de medição de projeto: Número de unidades previstas, segundo documentação gráfica de Projeto.
Critério de quantitativos de obra: Medir-se-á o número de unidades realmente colocadas segundo especificações de Projeto.

| Código | Un | Descrição | Rendimento | Preço | Importância |
|---|---|---|---|---|---|
| mt53pdi036a | Un | Protetor de esquinas a 90°, de espuma de poliuretano de alta densidade, para exterior, com abas de 90x90 mm, 10 mm de espessura e 1200 mm de comprimento, com recobrimento de PVC, cor a escolher, repelente da água e abas reforçadas nos seus extremos, com furos para aparafusar à superfície suporte. (material) | 1 | 89.48 | 89.480 |
| mt26aaa240da | Un | Bucha de nylon com parafuso de cabeça escareada, de aço inoxidável AISI 304, de 6 mm de diâmetro e 35 mm de comprimento. (material) | 3 | 0.67 | 2.010 |
| mo011 | h | Montador. (mão de obra) | 0.052 | 40.91 | 2.127 |
| mo080 | h | Ajudante de montador. (mão de obra) | 0.052 | 30.23 | 1.572 |
| % | % | Custos diretos complementares | 2 % | 95.189 | 1.904 |
|  |  | Custos diretos |  |  | 97.093 |

Resíduos:
- colocação: mt26aaa240da Bucha de nylon com parafuso de cabeça escareada, de aço inoxidável AISI 304, de 6 mm de diâmetro e 35 mm de comprimento; fator de resíduo 0.0045

## Recursos

**mt53pdi036a** Un Protetor de esquinas a 90°
Dados técnicos: Custo energético 21.810 MJ; Emissão de CO2 1.118 kg
Resíduos:
- embalagem: re150101 Embalagens de papel e cartão. (componente de resíduo); rendimento 0.072 kg; Código LER 15 01 01; Massa do elemento 1 kg; Volume 0.001333 m3

**mt26aaa240da** Un Bucha de nylon com parafuso de cabeça escareada, de aço inoxidável AISI 304, de 6 mm de diâmetro e 35 mm de comprimento
Dados técnicos: Custo energético 0.227 MJ; Emissão de CO2 0.028 kg; Código LER 17 04 05; Massa do elemento 0.004 kg; Volume 0.000002 m3
Resíduos:
- embalagem: re150101 Embalagens de papel e cartão; rendimento 0.001 kg
