# Escada reta de madeira

- Propriedade do ficheiro: CYPE Ingenieros S.A.
- Formato: FIEBDC-3/2016
- Programa: Gerador de preços para construção civil. CYPE Ingenieros, S.A.
- Data: 27/09/2024
- Âmbito geográfico: Brasil
- Moeda: BRL
- Custos indiretos: 3 %
- Despesas gerais: 13 %
- Lucro: 6 %
- IVA: 17 %

## S Sinalização e equipamento

### SE Escadas pré-fabricadas

#### SER Retas

**SER010** Un Escada reta de madeira.
Escada reta, de madeira de abeto, com guarda de madeira, para vencer uma altura entre pisos de até 283,5 cm, composta por 12 degraus de 14,2 cm de piso e 21,8 cm de espelho, com uma largura útil de 49,9 cm, fixada mecanicamente à estrutura.
Critérios considerados na determinação do preço da unidade de obra: O preço não inclui o tratamiento superficial.
Inclui: Marcação da implantação da escada. Montagem e fixação da escada. Colocação da guarda. Limpeza. Aplicação de tapa-poros. Aplicação da demão de fundo. Envernizamento.
Critério de medição de projeto: Número de unidades previstas, segundo documentação gráfica de Projeto.
Critério de quantitativos de obra: Medir-se-á o número de unidades realmente executadas segundo especificações de Projeto.

| Código | Un | Descrição | Rendimento | Preço | Importância |
|---|---|---|---|---|---|
| mt44erm010al | Un | Escada reta, de madeira de abeto, com guarda de madeira, para vencer uma altura entre pisos de até 283,5 cm, composta por 12 degraus de 14,2 cm de piso e 21,8 cm de espelho, com uma largura útil de 49,9 cm, para pintar ou envernizar. Inclusive elementos de fixação. (material) | 1 | 457.55 | 457.550 |
| mo017 | h | Carpinteiro. (mão de obra) | 5.225 | 31.94 | 166.887 |
| mo058 | h | Ajudante de carpinteiro. (mão de obra) | 5.225 | 30.09 | 157.220 |
| % | % | Custos diretos complementares | 2 % | 781.657 | 15.633 |
|  |  | Custos diretos |  |  | 797.290 |
