# Torneira monocomando para lavatório

- Propriedade do ficheiro: CYPE Ingenieros S.A.
- Formato: FIEBDC-3/2016
- Programa: Gerador de preços para construção civil. CYPE Ingenieros, S.A.
- Data: 28/10/2025
- Âmbito geográfico: Brasil
- Moeda: BRL
- Custos indiretos: 3 %
- Despesas gerais: 13 %
- Lucro: 6 %
- IVA: 17 %

## S Sinalização e equipamento

### SG Torneiras

#### SGL Para lavatórios

**SGL020** Un Torneira monocomando para lavatório.
Torneira monocomando formada por torneira misturadora monocomando de prateleira para lavatório, gama média, de latão, acabamento cromado, com cartucho cerâmico, arejador e com escoamento automático. Inclusive elementos de ligação, ligações de alimentação flexíveis de 3/8" de diâmetro e 350 mm de comprimento, válvula antirretorno e duas válvulas de secionamento.
Inclui: Marcação. Colocação. Ligação. Verificação do seu correto funcionamento.
Critério de medição de projeto: Número de unidades previstas, segundo documentação gráfica de Projeto.
Critério de quantitativos de obra: Medir-se-á o número de unidades realmente colocadas segundo especificações de Projeto.

| Código | Un | Descrição | Rendimento | Preço | Importância |
|---|---|---|---|---|---|
| mt31gma020bac | Un | Torneira misturadora monocomando de prateleira para lavatório, gama média, de latão, acabamento cromado, com cartucho cerâmico, arejador e com escoamento automático, inclusive elementos de ligação, ligações de alimentação flexíveis de 3/8" de diâmetro e 350 mm de comprimento, válvula antirretorno e duas válvulas de secionamento. (material) | 1 | 389.56 | 389.560 |
| mt37www010 | Un | Material auxiliar para instalações de abastecimento de água. (material) | 1 | 4.21 | 4.210 |
| mo008 | h | Encanador. (mão de obra) | 0.523 | 42.82 | 22.395 |
| % | % | Custos diretos complementares | 2 % | 416.165 | 8.323 |
|  |  | Custos diretos |  |  | 424.488 |

## Recursos

**mt31gma020bac** Un Torneira misturadora monocomando de prateleira para lavatório
Dados técnicos: Custo energético 210.742 MJ; Emissão de CO2 14.220 kg
Resíduos:
- embalagem: re150101 Embalagens de papel e cartão. (componente de resíduo); rendimento 0.075 kg; Código LER 15 01 01; Massa do elemento 1 kg; Volume 0.001333 m3
