# Elemento de sinalização

- Propriedade do ficheiro: CYPE Ingenieros S.A.
- Formato: FIEBDC-3/2016
- Programa: Gerador de preços para construção civil. CYPE Ingenieros, S.A.
- Data: 17/06/2024
- Âmbito geográfico: Brasil
- Moeda: BRL
- Custos indiretos: 3 %
- Despesas gerais: 13 %
- Lucro: 6 %
- IVA: 17 %

## S Sinalização e equipamento

### SI Indicadores, marcadores, rótulos, ...

#### SIR Rótulos e placas

**SIR010** Un Elemento de sinalização.
Rótulo com suporte de alumínio lacado para sinalização de local, de 720x420 mm, com as letras ou números aderidos ao suporte.
Inclui: Marcação. Fixação em paramento com elementos de ancoragem.
Critério de medição de projeto: Número de unidades previstas, segundo documentação gráfica de Projeto.
Critério de quantitativos de obra: Medir-se-á o número de unidades realmente colocadas segundo especificações de Projeto.

| Código | Un | Descrição | Rendimento | Preço | Importância |
|---|---|---|---|---|---|
| mt45rsv020e | Un | Rótulo de sinalização para a denominação de local, com suporte de alumínio lacado em cor a escolher, de 720x420 mm, com as letras ou números aderidos ao suporte. Inclusive elementos de fixação. (material) | 1 | 225.21 | 225.210 |
| mo080 | h | Ajudante de montador. (mão de obra) | 0.105 | 30.23 | 3.174 |
| % | % | Custos diretos complementares | 2 % | 228.384 | 4.568 |
|  |  | Custos diretos |  |  | 232.952 |

## Recursos

**mt45rsv020e** Un Rótulo de sinalização para a denominação de local
Dados técnicos: Custo energético 0.019 MJ; Emissão de CO2 0.029 kg
Resíduos:
- embalagem: re150101 Embalagens de papel e cartão. (componente de resíduo); rendimento 0.034 kg; Código LER 15 01 01; Massa do elemento 1 kg; Volume 0.001333 m3
