# Espelho de aumento para banho

- Propriedade do ficheiro: CYPE Ingenieros S.A.
- Formato: FIEBDC-3/2016
- Programa: Gerador de preços para construção civil. CYPE Ingenieros, S.A.
- Data: 27/09/2024
- Âmbito geográfico: Brasil
- Moeda: BRL
- Custos indiretos: 3 %
- Despesas gerais: 13 %
- Lucro: 6 %
- IVA: 17 %

## S Sinalização e equipamento

### SM Banheiros

#### SMG Espelhos

**SMG010** Un Espelho de aumento para banho.
Espelho giratório, para banheiro, de latão com acabamento cromado, com aumento em uma face e suporte mural com braço extensível. Fixação ao suporte com as fixações fornecidas pelo fabricante.
Inclui: Marcação no paramento da localização do acessório. Colocação e fixação dos acessórios de suporte.
Critério de medição de projeto: Número de unidades previstas, segundo documentação gráfica de Projeto.
Critério de quantitativos de obra: Medir-se-á o número de unidades realmente executadas segundo especificações de Projeto.

| Código | Un | Descrição | Rendimento | Preço | Importância |
|---|---|---|---|---|---|
| mt31abp110a | Un | Espelho giratório, para banheiro, de latão com acabamento cromado, com aumento em uma face e suporte mural com braço extensível. (material) | 1 | 198.73 | 198.730 |
| mo107 | h | Ajudante de encanador. (mão de obra) | 0.105 | 30.78 | 3.232 |
| % | % | Custos diretos complementares | 2 % | 201.962 | 4.039 |
|  |  | Custos diretos |  |  | 206.001 |
